# Impermeabilizante, referencia MasterSealR 501 de Master Builders Solutions

- Propiedad del archivo: CONSTRUNARIO
- Formato: FIEBDC-3/2012
- Programa: Construnario Versión 3.51
- Fecha de los precios: 05/10/2021
- Divisa: EUR

**57218363_MBS** kg Impermeabilizante, referencia MasterSealR 501 de Master Builders Solutions
MasterSeal 501 es una mezcla de cementos y áridos seleccionados con sustancias químicas hidroreactivas. MasterSeal 501 se suministra en polvo y se mezcla con agua hasta conseguir la consistencia deseada MasterSeal 501 se aplica directamente sobre el hormigón en las zonas donde sea necesario impermeabilizar MasterSeal 501 también se aplica en forma de polvo, como un "dry shake", en juntas horizontales y losas de hormigón. ¿Cuáles son las propiedades de MasterSeal 501? Impermeabilización total y permanente al convertirse en parte integral de la estructura. Efectivo tanto a presiones directas de agua como indirectas. Protección de estructuras de hormigón ante la carbonatación, sulfatos y efectos de ciclos hielo-deshielo. No tóxico. Permeable al vapor del agua. Fácil aplicación.
