# Mortero tixotrópico, referencia MasterEmaco S 488 de Master Builders Solutions. Para reparación estructural

- Propiedad del archivo: CONSTRUNARIO
- Formato: FIEBDC-3/2012
- Programa: Construnario Versión 3.51
- Fecha de los precios: 04/10/2021
- Divisa: EUR

**57202675_MBS** kg Mortero tixotrópico, referencia MasterEmaco S 488 de Master Builders Solutions. Para reparación estructural
MasterEmaco S 488 es un mortero de reparación tixotrópico, reforzado con fibras para espesores desde 10 a 40 mm, clase R4. Está preparado para su utilización, tanto para aplicación con llana, paleta o por proyección en zonas verticales, horizontales y en techos. Cuando se mezcla con agua se forma un mortero con una gran variedad de aplicaciones. MasterEmaco S 488 se utiliza para la reparación estructural de elementos de hormigón. MasterEmaco S 488, mortero para reparación estructural de gran adherencia y permeable al vapor de agua Elevadas resistencias mecánicas, tanto iniciales como finales. Retracción compensada. Tixotrópico. Exento de cloruros y agregados metálicos. Buena trabajabilidad. Exento de exudación. Elevada adherencia al hormigón con puente de unión. Excelente durabilidad incluso en ambientes agresivos. Listo para su empleo. Tan sólo precisa mezclado con agua. Reducida absorción de agua por capilaridad. Elevada impermeabilidad al agua. Permeable al vapor de agua. Alta resistencia a la carbonatación. Elevada compatibilidad dimensional con el hormigón
