# MasterSeal 501 - impermeabilización losa mediante Sistema "Sándwich" con doble espolvoreo

- Propiedad del archivo: CONSTRUNARIO
- Formato: FIEBDC-3/2012
- Programa: Construnario Versión 3.51
- Fecha de los precios: 01/10/2021
- Divisa: EUR
- Código: master-build (14/10/2021)

**UMBS_963** m2 MasterSeal 501 - impermeabilización losa mediante Sistema "Sándwich" con doble espolvoreo
Impermeabilización de losa o solera bajo nivel freático mediante mortero impermeabilizante mineralizador de la red capilar, resistente a contra presión hasta 1,5 atm de presión de agua, con certificación DAU (documento de adecuación al uso), MasterSeal 501 de Master Builders Solutions o similar (según UNE EN 1504 - 2, reacción al fuego A1), aplicado en dos capas por espolvoreo, con un consumo mínimo por capa de 1 kg/m2, a realizar una antes de la aplicación del hormigón de la losa, y otra sobre el hormigón en fresco antes de proceder al fratasado, incluyendo limpieza, humectación del soporte y extendido del producto; medida la superficie realmente ejecutada.

| Código | Ud | Descripción | Rendimiento |
|---|---|---|---|
| 57218363_MBS | kg | Impermeabilizante, referencia MasterSealR 501 de Master Builders Solutions (material; 05/10/2021) | 2.000 |
| OGEN006 | h | Peón especialista (mano de obra) | 0.280 |

## Recursos

**57218363_MBS** kg Impermeabilizante, referencia MasterSealR 501 de Master Builders Solutions
MasterSeal 501 es una mezcla de cementos y áridos seleccionados con sustancias químicas hidroreactivas. MasterSeal 501 se suministra en polvo y se mezcla con agua hasta conseguir la consistencia deseada MasterSeal 501 se aplica directamente sobre el hormigón en las zonas donde sea necesario impermeabilizar MasterSeal 501 también se aplica en forma de polvo, como un "dry shake", en juntas horizontales y losas de hormigón. ¿Cuáles son las propiedades de MasterSeal 501? Impermeabilización total y permanente al convertirse en parte integral de la estructura. Efectivo tanto a presiones directas de agua como indirectas. Protección de estructuras de hormigón ante la carbonatación, sulfatos y efectos de ciclos hielo-deshielo. No tóxico. Permeable al vapor del agua. Fácil aplicación.
