# Revestimiento impermeabilizante cementoso, referencia MasterSeal 581 de Master Builders Solutions. Para el hormigón y la albañilería

- Propiedad del archivo: CONSTRUNARIO
- Formato: FIEBDC-3/2012
- Programa: Construnario Versión 3.51
- Fecha de los precios: 05/10/2021
- Divisa: EUR

**51608951_MBS** kg Revestimiento impermeabilizante cementoso, referencia MasterSeal 581 de Master Builders Solutions. Para el hormigón y la albañilería
MasterSeal 581 es un revestimiento impermeabilizante cementoso para el hormigón y la albañilería. Para la impermeabilización interior y exterior de las construcciones de hormigón y albañilería, por encima o por debajo del nivel del terreno; por ejemplo: sótanos, depósitos de agua, túneles, piscinas, fosos de ascensor, tuberías de hormigón, peceras, etc. Como revestimiento impermeabilizante en paredes y suelos de duchas, aseos y vestuarios, previo a la colocación de azulejos. ¿Cuáles son las propiedades de MasterSeal 581? Duradero Resiste la presión de agua positiva y negativa. Eficaz por encima y por debajo del nivel del terreno. Permeable al vapor de agua. Alta capacidad de adherencia, pasando a formar parte integral del soporte. Penetra en los poros del hormigón bloqueándolos.
