# Masilla hidroexpansiva monocomponente, referencia MasterSeal 912 de Master Builders Solutions. Cartucho 310 ml

- Propiedad del archivo: CONSTRUNARIO
- Formato: FIEBDC-3/2012
- Programa: Construnario Versión 3.51
- Fecha de los precios: 05/10/2021
- Divisa: EUR

**50101783_MBS** u Masilla hidroexpansiva monocomponente, referencia MasterSeal 912 de Master Builders Solutions. Cartucho 310 ml
MasterSeal 912 es una masilla hidroexpansiva que incrementa su volumen al absorber agua en su estructura molecular La presión del incremento de volumen del MasterSeal 912 hará que se rellenen perfectamente todas las cavidades y evitará la penetración de agua en ambos lados de la junta. MasterSeal 912 es adecuada para todas las juntas de construcción sometidas a presión hidrostática MasterSeal 912 también se utiliza como adhesivo de perfiles hidroexpansivos. MasterSeal 912 es la más sencilla y eficaz solución para el sellado de juntas incluso bajo presión de agua Cuando entra en contacto con el agua, MasterSeal 912 va incrementando su volumen lentamente (hinchándose) sin cambiar la matriz de su estructura El incremento de volumen de MasterSeal 912 puede ser superior al 200% MasterSeal 912 es una masilla fácil de usar con alta resistencia a la presión de agua Fácil de usar. Alta capacidad de expansión en contacto con agua. Proceso de expansión reversible. Altas resistencias químicas y a líquidos salinos (ver tabla de resistencias químicas). Aplicable sobre soportes húmedos. Buena adherencia sobre soportes secos y superficies húmedas. Excelente adherencia sobre hormigón, acero y PVC sin la necesidad de imprimación. Alta flexibilidad y adaptabilidad. Alta resistencia a la presión de agua.
