# Pintura bicomponente e impermeable a base de epoxi - bitumen, referencia MasterSeal M 452 de Master Builders Solutions

- Propiedad del archivo: CONSTRUNARIO
- Formato: FIEBDC-3/2012
- Programa: Construnario Versión 3.51
- Fecha de los precios: 05/10/2021
- Divisa: EUR

**25027187_MBS** kg Pintura bicomponente e impermeable a base de epoxi - bitumen, referencia MasterSeal M 452 de Master Builders Solutions
MasterSeal M 452 es un revestimiento impermeable elástico de betum epoxy en base agua para la proteción de depuradoras, puentes, niveles freáticos, etc. Aplicable en interiores y exteriores. Aplicable sobre hormigón, mortero de cemento. Protección de estructuras de hormigón frente al agua y sales de deshielo. Impermeabilización de tuberías de hormigón. Impermeabilización de tanques de decantación y aireación en instalaciones depuradoras de aguas residuales. Impermeabilización colectores. ¿Cuáles son las propiedades de MasterSeal M 452? Excelente adherencia. Una vez endurecido es impermeable al agua y al anhídrido carbónico. Muy fácil de aplicar gracias a su consistencia. No apto para piscinas ni depósitos de agua potable. Permite ser recubierto con asfalto.
