# Revestimiento epoxi, referencia MasterSeal M 338 de Master Builders Solutions. Impermeabilización de elementos de hormigón

- Propiedad del archivo: CONSTRUNARIO
- Formato: FIEBDC-3/2012
- Programa: Construnario Versión 3.51
- Fecha de los precios: 05/10/2021
- Divisa: EUR

**25027266_MBS** kg Revestimiento epoxi, referencia MasterSeal M 338 de Master Builders Solutions. Impermeabilización de elementos de hormigón
MasterSeal M 338 es una membrana epoxy a base de agua, que tolera cierta humedad en el soporte y protege al hormigón de ataques químicos medios y de cargas mecánicas medias MasterSeal M 338 se utiliza en la industria para impermeabilizar las superficies de hormigón frente a sustancias químicas disueltas en agua y en el sector de gestión de aguas ¿Cuáles son las propiedades de MasterSeal M 338? Una vez endurecido es impermeable al agua y al anhídrido carbónico Transpirable. Buena permeabilidad al vapor de agua, con bajo riesgo de aparición de ampollas. Libre de disolventes, no tiene efectos narcóticos. No inflamable. Excelente adherencia al hormigón incluso cuando está húmedo. Resistente al agua, a la intemperie y a las heladas. Buenas resistencias químicas (consultar tabla). Alta resistencia a abrasión. Apto para contacto con agua potable (ensayo AP-PLUS según Real Decreto 140/2003). Aplicable con rapidez con pistola air-less en grandes superficies. Fácil limpieza y mantenimiento.
