# MasterSeal 6100 FX - imper. mortero elástico mono componente, apto para agua potable, aplic. manual

- Propiedad del archivo: CONSTRUNARIO
- Formato: FIEBDC-3/2012
- Programa: Construnario Versión 3.51
- Fecha de los precios: 01/10/2021
- Divisa: EUR
- Código: master-build (14/10/2021)

**UMBS_022** m2 MasterSeal 6100 FX - imper. mortero elástico mono componente, apto para agua potable, aplic. manual
Impermeabilización de piscinas, depósitos o elemento de hormigón mediante mortero impermeable monocomponente deformable y elástico MasterSeal 6100 FX (macado CE UNE EN 1504-2) de Master Builders Solutions o similar; compatible con agua potable y productos de alimentación, con certificado WRAS y según RD 140/2003; resiste una presión positiva 5 bar (EN 12390-8) y a una presión negativa 2,5 bar (UNI 8298-8) con un espesor de 2 mm de material (1,8 kg/m2 de material seco) y capacidad de puenteo de fisuras estáticas > A4 (23ºC), > A3 (-10ºC), (según EN 1062-7) y fisuras dinámicas > B3.1 (23ºC), > B3.1 (-10ºC) (según EN 1062-7); aplicado en dos capas con brocha o rodillo, incluyendo limpieza y humectación del soporte, extendido y nivelado; medida la superficie realmente ejecutada. Puede ser cargado con agua en 3d, o con agua potable en 7d.

| Código | Ud | Descripción | Rendimiento |
|---|---|---|---|
| 50335998_MBS | kg | Membrana impermeabilizante elástica y flexible monocomponente, referencia MasterSeal 6100 FX de Master Builders Solutions (material; 05/10/2021) | 1.800 |
| OGEN011 | h | Oficial 1ª impermeabilizador (mano de obra) | 0.200 |
| OGEN006 | h | Peón especialista (mano de obra) | 0.200 |

## Recursos

**50335998_MBS** kg Membrana impermeabilizante elástica y flexible monocomponente
MasterSeal 6100 FX es una membrana de impermeabilización sostenible y económica a base de una formulación cementosa aligerada y modificada con polímeros. Las principales características del MasterSeal 6100 FX son: SOSTENIBLE ??? ?Reducido impacto ambiental. El bajo consumo del material reduce la extracción de recursos naturales y la energía consumida durante la fabricación, transporte, aplicación, etc. ? ? Las necesidades de almacenamiento se minimizan y los costes de transporte se reducen ya que MasterSeal 6100 FX está envasado en sacos de 15 kg fáciles de manejar. ? ? Residuos fáciles de eliminar comparados con productos bicomponentes. MasterSeal 6100 FX es un producto monocomponente, de consumo reducido y envasado en sacos de papel. ? ??Prolonga la vida en servicio de estructuras de hormigón, protegiéndolas frente a la carbonatación y la corrosión de armaduras. Una capa de 2 mm proporciona un recubrimiento anticarbonatación equivalente a 40 cm de hormigón. Las necesidades de mantenimiento se minimizan. ? ?
