# MasterSeal 550 - imper. mortero elástico sulforresistente, apto para agua potable, aplic. manual

- Propiedad del archivo: CONSTRUNARIO
- Formato: FIEBDC-3/2012
- Programa: Construnario Versión 3.51
- Fecha de los precios: 01/10/2021
- Divisa: EUR
- Código: master-build (14/10/2021)

**UMBS_570** m2 MasterSeal 550 - imper. mortero elástico sulforresistente, apto para agua potable, aplic. manual
Impermeabilización de piscinas, depósitos o elementos de hormigón mediante mortero impermeable bicomponente deformable y elástico; compatible con agua potable, impermeable al agua y al CO2, resistente a sulfatos; resiste hasta presión de 5 atm en espesor de 3 mm (rendimiento 1,5 kg/m2 de material mezclado por mm de espesor), absorbe fisuras hasta 0,6 mm (20ºC), MasterSeal 550 (marcado CE UNE EN 1504-2) de Master Builders Solutions o similar, aplicado con brocha, llana o bomba de proyección tipo Putzmeister, incluyendo limpieza y humectación del soporte, extendido y nivelado; medida la superficie realmente ejecutada.

| Código | Ud | Descripción | Rendimiento |
|---|---|---|---|
| 25027250_MBS | kg | Mortero impermeable, sulforesistente, elástico y flexible, referencia MasterSeal 550 de Master Builders Solutions (material; 05/10/2021) | 4.500 |
| OGEN006 | h | Peón especialista (mano de obra) | 0.400 |

## Recursos

**25027250_MBS** kg Mortero impermeable, sulforesistente, elástico y flexible, referencia MasterSeal 550 de Master Builders Solutions
MasterSeal 550 es una membrana de impermeabilización cementosa, elástica que cumple los requerimientos de los clientes en aplicaciones de estructuras de retención de agua. Esto incluye depósitos, incluso de agua potable, canales, tuberías y presas. MasterSeal 550 se utiliza también en muchas zonas de edificación como en sótanos. Ofrece una excelente combinación con adhesivos de cerámica en balcones, piscinas y en sitios húmedos como cocinas, baños y otros. MasterSeal 550 se utiliza en soportes de hormigón y mortero de nueva construcción y en estructuras existentes. MasterSeal 550, mortero impermeable, elástico y flexible Impermeable al agua hasta presiones de 10 atm. Apto para contacto con agua potable (ensayo AP-PLUS según RD 140/2003). Endurecimiento sin fisuración. Excelente adherencia. No precisa puente de unión. Aplicable en espesores de hasta 5 mm. Elástico y flexible. Absorbe fisuras de hasta 0,6 mm (20ºC) con espesores de 2 mm. Aplicable a brocha, a llana y con bomba de proyección tipo Putzmeister. Resistente a las heladas y a la intemperie. Con Documento de Adecuación al Uso (DAU) núm. 04/025. Resistente a sulfatos.
