# MasterSeal M 808 - Impermeabilización de elementos de hormigón con PU, apto para agua potable

- Propiedad del archivo: CONSTRUNARIO
- Formato: FIEBDC-3/2012
- Programa: Construnario Versión 3.51
- Fecha de los precios: 01/10/2021
- Divisa: EUR
- Código: master-build (14/10/2021)

**UMBS_564** m2 MasterSeal M 808 - Impermeabilización de elementos de hormigón con PU, apto para agua potable
Impermeabilización de paramentos de hormigón con revestimiento impermeable elástico de PU, MasterSeal M 808 de Master Builders Solutions o similar (según UNE EN 1504-2), en dotación de 0,8 kg/m2; con aplicación previa de una capa de imprimación Xolutec sin disolventes MasterSeal P 770 o similar, tolerante con la humedad del soporte (rendimiento 0,350 kg/m2). Incluso limpieza previa del paramento. Capacidad de puenteo de fisuras estáticas > A4 (23ºC), > A3 (-10ºC), (según EN 1062-7) y fisuras dinámicas > B2 (23ºC), > B2 (-20ºC) (según EN 1062-7). Cumple RD 140/2003 y RD 866/2008 y posee certificados WRAS y DWI. Medida la superficie ejecutada.

| Código | Ud | Descripción | Rendimiento |
|---|---|---|---|
| 25028091_MBS | kg | Imprimación de 2 componentes basada en tecnología XolutecTM, referencia MasterSeal P 770 de Master Builders Solutions (material; 05/10/2021) | 0.350 |
| 25026479_MBS | kg | Recubrimiento impermeable y elástico, referencia MasterSeal M 808 de Master Builders Solutions (material; 05/10/2021) | 0.800 |
| OGEN003 | h | Oficial 1ª (mano de obra) | 0.200 |
| OGEN006 | h | Peón especialista (mano de obra) | 0.200 |

## Recursos

**25028091_MBS** kg Imprimación de 2 componentes basada en tecnología XolutecTM, referencia MasterSeal P 770 de Master Builders Solutions
MasterSeal P 770 es una imprimación de 2 componentes basada en tecnología Xolutec, que permite una alta penetración en el soporte, y actúa como promotor de adherencia para todos los sistemas MasterSeal. MasterSeal P 770 se usa como imprimación de los sistemas MasterSeal sobre soportes minerales absorbentes. Esta imprimación sella el soporte y reduce el riesgo de aparición de poros y burbujas en las sucesivas capas de membrana a aplicar. ¿Cuáles son las propiedades de MasterSeal P 770? Baja viscosidad. Aplicación sencilla. Excelente penetración. Sellado de la porosidad y capilaridad del soporte. Compatible con la humedad: puede aplicarse sobre. Soportes con humedad residual alta. Excelente adherencia con el soporte. No contiene solventes.

**25026479_MBS** kg Recubrimiento impermeable y elástico, referencia MasterSeal M 808 de Master Builders Solutions
MasterSeal M 808 es una membrana de poliuretano bicomponente para la industria de gestión de aguas para las zonas donde se exija resistencia química y mecánica, y para las zonas donde se almacena el agua potable para su desinfección Adicionalmente utiliza en zonas industriales donde las estructuras de hormigón y acero se ven afectadas por la presencia de sustancias químicas agresivas ¿Cuáles son las propiedades de MasterSeal M 808? Alta flexibilidad y elasticidad. Capacidad de puenteo de fisuras estáticas según UNE-EN 1062-7. Una vez endurecido es impermeable al agua y al anhídrido carbónico. No contiene brea ni otros hidrocarburos. Muy fácil de aplicar gracias a su consistencia poco viscosa. Apto para contacto con agua potable según RD 866/2008. Apto para contacto con agua potable según RD 140/2003. Elevada tenacidad. Excelente adherencia sobre hormigón y mortero (previa imprimación). Resistente a los rayos UV. Color estable. Aplicable de forma manual o por proyección con pistola airless o pistola de copa alta. Cumple con el ensayo de corrosión acelerada en cámara de niebla salina según UNE-EN ISO 4628/2004. Cumple con la norma UNE-EN 12873 parte 1 y 2. Influencia de los materiales sobre el agua destinada al consumo humano.
