# Recubrimiento impermeable y elástico, referencia MasterSeal M 808 de Master Builders Solutions

- Propiedad del archivo: CONSTRUNARIO
- Formato: FIEBDC-3/2012
- Programa: Construnario Versión 3.51
- Fecha de los precios: 05/10/2021
- Divisa: EUR

**25026479_MBS** kg Recubrimiento impermeable y elástico, referencia MasterSeal M 808 de Master Builders Solutions
MasterSeal M 808 es una membrana de poliuretano bicomponente para la industria de gestión de aguas para las zonas donde se exija resistencia química y mecánica, y para las zonas donde se almacena el agua potable para su desinfección Adicionalmente utiliza en zonas industriales donde las estructuras de hormigón y acero se ven afectadas por la presencia de sustancias químicas agresivas ¿Cuáles son las propiedades de MasterSeal M 808? Alta flexibilidad y elasticidad. Capacidad de puenteo de fisuras estáticas según UNE-EN 1062-7. Una vez endurecido es impermeable al agua y al anhídrido carbónico. No contiene brea ni otros hidrocarburos. Muy fácil de aplicar gracias a su consistencia poco viscosa. Apto para contacto con agua potable según RD 866/2008. Apto para contacto con agua potable según RD 140/2003. Elevada tenacidad. Excelente adherencia sobre hormigón y mortero (previa imprimación). Resistente a los rayos UV. Color estable. Aplicable de forma manual o por proyección con pistola airless o pistola de copa alta. Cumple con el ensayo de corrosión acelerada en cámara de niebla salina según UNE-EN ISO 4628/2004. Cumple con la norma UNE-EN 12873 parte 1 y 2. Influencia de los materiales sobre el agua destinada al consumo humano.
