# MasterSeal 560 - Membrana bicomponente para impermeabilización hormigón, apto para agua potable

- Propiedad del archivo: CONSTRUNARIO
- Formato: FIEBDC-3/2012
- Programa: Construnario Versión 3.51
- Fecha de los precios: 01/10/2021
- Divisa: EUR
- Código: master-build (14/10/2021)

**UMBS_579** m2 MasterSeal 560 - Membrana bicomponente para impermeabilización hormigón, apto para agua potable
Suministro y colocación de membrana bicomponente elástica y aligerada para la impermeabilización y protección de hormigón, de rápido curado MasterSeal 560 de Master Builders Solutions o similar (Conforme UNE EN 1504 - 2, apto para el contacto con agua potable (RD 140/2003), uso para aplicación en interior y exterior, revestimiento impermeable en estructuras de contención de agua, protege las superficies de hormigón frente a la carbonatación y al ataque por cloruros, resiste una presión positiva > 3 bar (EN 12390-8) con un espesor de 2 mm de material (2,5 kg/m2 de material seco) y capacidad de puenteo de fisuras estáticas > A4 (23ºC), > A3 (-20ºC), (según EN 1062-7) y fisuras dinámicas > B3.1 (23ºC), > B3.1 (-20ºC) (según EN 1062-7) en superficies completamente sumergidas en agua, aplicado en dos capas con brocha o rodillo, incluyendo limpieza y humectación del soporte, extendido y nivelado; medida la superficie realmente ejecutada. Puede ser cargado con agua en 24h, o con agua potable en 72h.

| Código | Ud | Descripción | Rendimiento |
|---|---|---|---|
| 25027476_MBS | kg | Membrana bicomponente elástica y aligerada, referencia MasterSeal 560 de Master Builders Solutions (material; 05/10/2021) | 2.500 |
| OGEN006 | h | Peón especialista (mano de obra) | 0.400 |

## Recursos

**25027476_MBS** kg Membrana bicomponente elástica y aligerada, referencia MasterSeal 560 de Master Builders Solutions
MasterSeal 560 es membrana elástica ligera y flexible en base cementosa, de endurecimiento rápido para la impermeabilización y protección del hormigón MasterSeal 560 permite una rápida vuelta al servicio de las estructuras de hormigón, que pueden ser sumergidas en agua después de 24 horas y proporciona una impermeabilidad y protección incluso hasta -20 °C. MasterSeal 560 se compone de cementos especialmente seleccionados, cargas ligeras, arena y dispersiones de polímeros especiales. ¿Cuáles son las propiedades de MasterSeal 560? Puenteo de fisuras Dinámicas y Estáticas incluso a temperaturas inferiores a -20oC. Alta durabilidad y protección con la reducción de la fisuración debido a la ausencia de fragilización del producto. Baja densidad/ Formulación aligerada: Bajo consumo que proporciona un alto rendimiento, hasta un 40% más de rendimiento (en comparación con los morteros de impermeabilización habituales) y ahorro en el tiempo de aplicación. Curado Rápido: Permite una rápida vuelta al servicio. Un depósito puede llenarse tras solo un día. (24 h a 23°C). Impermeable con 2 mm de espesor: Capaz de resistir hasta 3 bares (30 m de columna) de presión de agua Excelente adherencia Elasticidad permanente en inmersión Traspirable: Permeable al vapor de agua. Alta resistencia a la difusión de CO2: Protege al hormigón de la corrosión de las armaduras Reduce hasta un 75% la difusión de los iones cloruro en el hormigón. Resistente a sulfatos Reducido olor a amonio: Puede aplicarse en espacios cerrados Resistente a UV, versiones disponibles en gris claro y blanco: puede ser utilizado como capa de acabado en aplicaciones en el exterior. Contribuye a Créditos LEED
