# Membrana bicomponente elástica y aligerada, referencia MasterSeal 560 de Master Builders Solutions

- Propiedad del archivo: CONSTRUNARIO
- Formato: FIEBDC-3/2012
- Programa: Construnario Versión 3.51
- Fecha de los precios: 05/10/2021
- Divisa: EUR

**25027476_MBS** kg Membrana bicomponente elástica y aligerada, referencia MasterSeal 560 de Master Builders Solutions
MasterSeal 560 es membrana elástica ligera y flexible en base cementosa, de endurecimiento rápido para la impermeabilización y protección del hormigón MasterSeal 560 permite una rápida vuelta al servicio de las estructuras de hormigón, que pueden ser sumergidas en agua después de 24 horas y proporciona una impermeabilidad y protección incluso hasta -20 °C. MasterSeal 560 se compone de cementos especialmente seleccionados, cargas ligeras, arena y dispersiones de polímeros especiales. ¿Cuáles son las propiedades de MasterSeal 560? Puenteo de fisuras Dinámicas y Estáticas incluso a temperaturas inferiores a -20oC. Alta durabilidad y protección con la reducción de la fisuración debido a la ausencia de fragilización del producto. Baja densidad/ Formulación aligerada: Bajo consumo que proporciona un alto rendimiento, hasta un 40% más de rendimiento (en comparación con los morteros de impermeabilización habituales) y ahorro en el tiempo de aplicación. Curado Rápido: Permite una rápida vuelta al servicio. Un depósito puede llenarse tras solo un día. (24 h a 23°C). Impermeable con 2 mm de espesor: Capaz de resistir hasta 3 bares (30 m de columna) de presión de agua Excelente adherencia Elasticidad permanente en inmersión Traspirable: Permeable al vapor de agua. Alta resistencia a la difusión de CO2: Protege al hormigón de la corrosión de las armaduras Reduce hasta un 75% la difusión de los iones cloruro en el hormigón. Resistente a sulfatos Reducido olor a amonio: Puede aplicarse en espacios cerrados Resistente a UV, versiones disponibles en gris claro y blanco: puede ser utilizado como capa de acabado en aplicaciones en el exterior. Contribuye a Créditos LEED
