# Resina de inyección, referencia MasterInject 1325 de Master Builders Solutions, para obturación de vías de agua

- Propiedad del archivo: CONSTRUNARIO
- Formato: FIEBDC-3/2012
- Programa: Construnario Versión 3.51
- Fecha de los precios: 05/10/2021
- Divisa: EUR

**25027231_MBS** kg Resina de inyección, referencia MasterInject 1325 de Master Builders Solutions, para obturación de vías de agua
MasterInject 1325 es una resina de inyección de poliuretano bicomponente, de baja viscosidad para detener el agua mediante el bloqueo de cavidades y grietas con una expansión alta (1: 40) de espuma. Está especialmente diseñada para aplicaciones donde el agua llega activamente a las fisuras.La reacción química se inicia en contacto con superficies húmedas o agua y crea una espuma de célula cerrada, la espuma se expande inmediatamente y detiene la entrada de agua.Está diseñado especialmente para detener entradas de agua en grietas de acuíferos, tales como juntas de hormigón en construcciones subterráneas (túneles y metro). MasterInject 1325, resina de inyección aplicable en fisuras con presencia de agua. Aplicable en fisuras con presencia de agua. No hidrolizable, resistente al contacto directo con el agua. El efecto sellante se produce por contacto con el agua. Formación de una espuma estable que actúa como barrera frente al agua. La formación de la espuma se produce inmediatamente tras el contacto con el agua, por lo que la impermeabilización es inmediata.
