# Hidro-Oleofugante, referencia MasterProtect H 305 de Master Builders Solutions. Para aplicación en superficies de hormigón y mortero

- Propiedad del archivo: CONSTRUNARIO
- Formato: FIEBDC-3/2012
- Programa: Construnario Versión 3.51
- Fecha de los precios: 04/10/2021
- Divisa: EUR

**50513065_MBS** l Hidro-Oleofugante, referencia MasterProtect H 305 de Master Builders Solutions. Para aplicación en superficies de hormigón y mortero
¿Qué es el hidro-oeleofugante repelente al agua MasterProtect H 305? Impregnación hidrofugante para soportes tipo: hormigón, mortero de cemento, piedra natural, ladrillo cerámico, etc. Protección contra la humedad de superficies verticales y/o horizontales expuestas a la intemperie como fachadas, paredes, pilares, muros, acequias, etc. Protección de superficies contra heladas, sales de deshielo, cloruros, etc. MasterProtect H 305, hidro-oleofugante repelente al agua incoloro y sin disolventes. Excelente tixotropía. Resistente a los álcalis y los rayos U.V. No forma película. Permeable al vapor de agua. Incoloro, no afecta al color de las superficies sobre las que se aplica. Sin disolventes. No es inflamable ni presenta efectos narcóticos. Se presenta listo para su uso. Dificulta que se humedezcan los materiales expuestos a la lluvia, disminuyendo para ello la absorción capilar y como consecuencia la admisión capilar de agua. Mejora la resistencia a los ciclos hielo-deshielo. Dificulta el crecimiento de vegetales como hongos o líquenes ya que reduce la humedad constante del soporte. Reduce la penetración de cloruros mejorando la durabilidad del hormigón. Disminuye la formación de eflorescencias.
