# MasterProtect 320 - recubrimiento anticarbonatación rígido

- Propiedad del archivo: CONSTRUNARIO
- Formato: FIEBDC-3/2012
- Programa: Construnario Versión 3.51
- Fecha de los precios: 01/10/2021
- Divisa: EUR
- Código: master-build (14/10/2021)

**UMBS_041** m2 MasterProtect 320 - recubrimiento anticarbonatación rígido
MasterProtect 320 (según UNE EN 1504 - 2) de Master Builders Solutions o similar, revestimiento anticarbonatación de acabado decorativo, impermeable al agua y transpirable al vapor de agua, a base de resinas sintéticas, aplicable a rodillo o brocha, acabado mate, resistente a UV, resistente a la fisuración estática A1 (-10ºC) y A2 (20ºC); con un consumo aproximado de 0,4 Kg/m2, diluida la primera capa en un 10% en agua. Se aplica la segunda capa sin diluir cuando la primera está seca. Incluye la limpieza del soporte, mano de fondo y mano de acabado. Medida la superficie ejecutada.

| Código | Ud | Descripción | Rendimiento |
|---|---|---|---|
| 50001607_MBS | kg | Pintura anticarbonatación, referencia MasterProtect 320 de Master Builders Solutions. Protección del hormigón (material; 04/10/2021) | 0.400 |
| OGEN030 | h | Oficial 1ª pintor (mano de obra) | 0.350 |

## Recursos

**50001607_MBS** kg Pintura anticarbonatación, referencia MasterProtect 320 de Master Builders Solutions. Protección del hormigón
MasterProtect 320 es un recubrimiento monocomponente, a base de agua, pigmentado, formulado con polímeros acrílicos de altas prestaciones. Este recubrimiento, disponible en varios colores, aporta una protección y un acabado decorativo para el uso tanto en interiores como en exteriores en hormigón y otros soportes. Posee una excelente adhesión a los soportes de hormigón, incluso a temperaturas bajo cero. MasterProtect 320 aporta una excelente protección frente a la carbonatación y además es permeable al vapor de agua. ¿Cuáles son las propiedades de la pintura anticarbonatación MasterProtect 320? Base acuosa. No contiene disolventes. Listo para aplicar. Acabado mate. Resistente a medios alcalinos y a los rayos UV. Permeable al vapor de agua. Impermeable al agua líquida y a las sales de deshielo. Reduce la difusión del CO2. Protege los elementos de hormigón contra la carbonatación. Aplicable con acabado en textura lisa o rugosa.
