# Pintura anticarbonatación, referencia MasterProtect 320 de Master Builders Solutions. Protección del hormigón

- Propiedad del archivo: CONSTRUNARIO
- Formato: FIEBDC-3/2012
- Programa: Construnario Versión 3.51
- Fecha de los precios: 04/10/2021
- Divisa: EUR

**50001607_MBS** kg Pintura anticarbonatación, referencia MasterProtect 320 de Master Builders Solutions. Protección del hormigón
MasterProtect 320 es un recubrimiento monocomponente, a base de agua, pigmentado, formulado con polímeros acrílicos de altas prestaciones. Este recubrimiento, disponible en varios colores, aporta una protección y un acabado decorativo para el uso tanto en interiores como en exteriores en hormigón y otros soportes. Posee una excelente adhesión a los soportes de hormigón, incluso a temperaturas bajo cero. MasterProtect 320 aporta una excelente protección frente a la carbonatación y además es permeable al vapor de agua. ¿Cuáles son las propiedades de la pintura anticarbonatación MasterProtect 320? Base acuosa. No contiene disolventes. Listo para aplicar. Acabado mate. Resistente a medios alcalinos y a los rayos UV. Permeable al vapor de agua. Impermeable al agua líquida y a las sales de deshielo. Reduce la difusión del CO2. Protege los elementos de hormigón contra la carbonatación. Aplicable con acabado en textura lisa o rugosa.
