# MasterProtect 325 EL - recubrimiento anticarbonatación elástico

- Propiedad del archivo: CONSTRUNARIO
- Formato: FIEBDC-3/2012
- Programa: Construnario Versión 3.51
- Fecha de los precios: 14/10/2021
- Divisa: EUR
- Código: master-build

**UMBS_042** m2 MasterProtect 325 EL - recubrimiento anticarbonatación elástico (01/10/2021)
MasterProtect 325 EL (según UNE EN 1504 - 2) de Master Builders Solutions o similar, revestimiento anti carbonatación elástico y de acabado decorativo, impermeable al agua y transpirable al vapor de agua Clase I, protección equivalente de aire frente a carbonatación superior a 63 m, con la dotación recomendada, resistencia a fisuras estáticas clase A3 (-10ºC y 20ºC) aplicable a rodillo o brocha con un consumo aproximado de 0,4 kg/m2. Se aplica la primera capa diluida en un 10 % en agua, la segunda sin diluir, sobre la imprimación ya seca. Se incluye la limpieza de soporte, mano de fondo y mano de acabado. Medida la superficie ejecutada.

| Código | Ud | Descripción | Rendimiento |
|---|---|---|---|
| 50001614_MBS | kg | Revestimiento elástico, referencia MasterProtect 325 EL de Master Builders Solutions. Protección de elementos de hormigón contra la carbonatación (material) | 0.400 |
| OGEN030 | h | Oficial 1ª pintor (mano de obra; 01/10/2021) | 0.350 |

## Recursos

**50001614_MBS** kg Revestimiento elástico
MasterProtect 325 EL es un recubrimiento elástico, monocomponente, a base de agua, pigmentado, formulado con polímeros acrílicos de altas prestaciones. Este recubrimiento, disponible en varios colores, aporta una protección y un acabado decorativo para el uso tanto en interiores como en exteriores en hormigón y otros soportes. Posee una excelente adhesión a los soportes de hormigón y es muy elástico, incluso a temperaturas bajo cero. MasterProtect 325 EL aporta una excelente protección frente a la carbonatación y además es permeable al vapor de agua. MasterProtect 325 EL, revestimiento elástico para protección de elementos de hormigón con gran adherencia. Protección de hormigón contra el agua líquida y gases como CO2 y SO2 y otras sustancias: cloruros, etc. Excelente elasticidad. Capaz de soportar movimientos de fisuras, incluso a -10ºC. Excelente adherencia. Resistente a los rayos UV, a la intemperie y a las heladas. Acabado decorativo, coloreado. Permeable al vapor de agua. Impermeable al agua de lluvia. Fotorreticulante. Elevada reflectancia de la luz, lo que contribuye al ahorro energético en iluminación.
