# Revestimiento elástico, referencia MasterProtect 325 EL de Master Builders Solutions. Protección de elementos de hormigón contra la carbonatación

- Propiedad del archivo: CONSTRUNARIO
- Formato: FIEBDC-3/2012
- Programa: Construnario Versión 3.51
- Fecha de los precios: 14/10/2021
- Divisa: EUR

**50001614_MBS** kg Revestimiento elástico, referencia MasterProtect 325 EL de Master Builders Solutions. Protección de elementos de hormigón contra la carbonatación
MasterProtect 325 EL es un recubrimiento elástico, monocomponente, a base de agua, pigmentado, formulado con polímeros acrílicos de altas prestaciones. Este recubrimiento, disponible en varios colores, aporta una protección y un acabado decorativo para el uso tanto en interiores como en exteriores en hormigón y otros soportes. Posee una excelente adhesión a los soportes de hormigón y es muy elástico, incluso a temperaturas bajo cero. MasterProtect 325 EL aporta una excelente protección frente a la carbonatación y además es permeable al vapor de agua. MasterProtect 325 EL, revestimiento elástico para protección de elementos de hormigón con gran adherencia. Protección de hormigón contra el agua líquida y gases como CO2 y SO2 y otras sustancias: cloruros, etc. Excelente elasticidad. Capaz de soportar movimientos de fisuras, incluso a -10ºC. Excelente adherencia. Resistente a los rayos UV, a la intemperie y a las heladas. Acabado decorativo, coloreado. Permeable al vapor de agua. Impermeable al agua de lluvia. Fotorreticulante. Elevada reflectancia de la luz, lo que contribuye al ahorro energético en iluminación.
