# MasterProtect 126 - realcalinador y protección del hormigón

- Propiedad del archivo: CONSTRUNARIO
- Formato: FIEBDC-3/2012
- Programa: Construnario Versión 3.51
- Fecha de los precios: 01/10/2021
- Divisa: EUR
- Código: master-build (14/10/2021)

**UMBS_950** m2 MasterProtect 126 - realcalinador y protección del hormigón
Realcalinización y protección de estructuras de hormigón mediante mortero cementoso MasterProtect 126 de Master Builders Solutions o similar (según UNE EN 1504 - 2), mezclado con aditivo para morteros cementos MasterSeal 600 de Master Builders Solutions o similar, en una proporción de 5L de aditivo por cada 25 kg de mortero; aplicado en dos capas con brocha, mediante dotación de 5 kg/m2 de mortero, mezclado con 1L de aditivo, extendido y nivelado. Dicha dotación genera un espesor aproximado de 3 mm, que suponen una protección equivalente a 28 cm de un hormigón estándar. Medida la superficie realmente ejecutada.

| Código | Ud | Descripción | Rendimiento |
|---|---|---|---|
| 51974015_MBS | kg | Revestimiento cementoso realcalinizador del hormigón, referencia MasterProtect 126 de Master Builders Solutions (material; 04/10/2021) | 5.000 |
| 50933518_MBS | l | Fondo de junta de polietileno de célula cerrada, referencia MasterSeal 600 de Master Builders Solutions (material; 04/10/2021) | 1.000 |
| OGEN006 | h | Peón especialista (mano de obra) | 0.350 |

## Recursos

**51974015_MBS** kg Revestimiento cementoso realcalinizador del hormigón, referencia MasterProtect 126 de Master Builders Solutions
MasterProtect 126 es un Revestimiento cementoso realcalinizador del hormigón. MasterProtect 126, revestimiento cementoso realcalinizador que resiste a los cloruros y a las heladas. Duradero. Resiste a los cloruros y a las heladas. Protege contra la carbonatación. Realcaliniza el hormigón carbonatado. Es efectivo por encima y por debajo del nivel del terreno. Permeable al vapor de agua. Se adhiere muy bien, pasando a formar parte integral del soporte.

**50933518_MBS** l Fondo de junta de polietileno de célula cerrada, referencia MasterSeal 600 de Master Builders Solutions
MasterSeal 600 es un aditivo polimérico líquido para morteros cementosos empleado para lechadas, recrecidos, capas de agarre y revestimientos. Usos de MasterSeal 600 En una lechada de adherencia: Para adherir hormigón nuevo a hormigón antiguo. Para adherir capas delgadas poliméricas de regularización o de acabado sobre el substrato. Para adherir capas de substratos densos, como el MasterSeal 581. En capas horizontales de acabado, regularización y recrecido: Para proporcionar una superficie de pavimentación económica y resistente, donde se requiera una mayor resistencia al desgaste, la abrasión, el impacto y el desprendimiento de polvo. Para mejorar la resistencia a los productos químicos ligeramente agresivos. Como capa de adherencia de un revestimiento: Para proporcionar adherencia mecánica antes de la aplicación de un revestimiento cementoso sobre materiales densos o lisos, tales como el hormigón, bloquede hormigón, ladrillo de cemento, ladrillo mecánico y bloques densos de arcilla. Para proporcionar una capa de adherencia de absorción uniforme, en aquellas superficies con diferentes grados de absorción. En revestimientos modificados: Para permitir el uso efectivo de revestimientos de bajo espesor. Para reducir la retracción y la formación de polvo. Para incrementar la durabilidad, flexibilidad y la resistencia a la intemperie. En morteros de parcheo y reparación: Para reparaciones en el interior y el exterior, en suelos, carreteras, caminos, etc. Para la reparación de desprendimiento de hormigón. MasterSeal 600 puede emplearse (en relación 1/3 en agua) con MasterSeal 581 y MasterSeal 582.
