# Revestimiento cementoso realcalinizador del hormigón, referencia MasterProtect 126 de Master Builders Solutions

- Propiedad del archivo: CONSTRUNARIO
- Formato: FIEBDC-3/2012
- Programa: Construnario Versión 3.51
- Fecha de los precios: 04/10/2021
- Divisa: EUR

**51974015_MBS** kg Revestimiento cementoso realcalinizador del hormigón, referencia MasterProtect 126 de Master Builders Solutions
MasterProtect 126 es un Revestimiento cementoso realcalinizador del hormigón. MasterProtect 126, revestimiento cementoso realcalinizador que resiste a los cloruros y a las heladas. Duradero. Resiste a los cloruros y a las heladas. Protege contra la carbonatación. Realcaliniza el hormigón carbonatado. Es efectivo por encima y por debajo del nivel del terreno. Permeable al vapor de agua. Se adhiere muy bien, pasando a formar parte integral del soporte.
