# MasterSeal Balcony - rev. imper. terraza hormigón: PU transparente

- Propiedad del archivo: CONSTRUNARIO
- Formato: FIEBDC-3/2012
- Programa: Construnario Versión 3.51
- Fecha de los precios: 01/10/2021
- Divisa: EUR
- Código: master-build (14/10/2021)

**UMBS_061** m2 MasterSeal Balcony - rev. imper. terraza hormigón: PU transparente
Suministro y puesta en obra de revestimiento impermeable de poliuretano transparente SISTEMA MasterSeal Balcony de Master Builders Solutions o similar, sobre soporte de hormigón, consistente en una capa de imprimación de poliuretano con disolventes MasterSeal M 251 (según EN 13813 SR-B1,5-AR1-IR4- Cfl-s1) o similar (rendimiento 0,400 kg/m2), mezclado con un 2% de Xileno; capa base de poliuretano con bajo contenido en disolventes transparente MasterSeal M 251 (según EN 13813 SR-B1,5-AR1-IR4- Cfl-s1) o similar (rendimiento 0,450 kg/m2); sellado de poliuretano con bajo contenido en disolventes, transparente MasterSeal M 251 (según EN 13813 SR-B1,5-AR1-IR4- Cfl-s1) o similar (rendimiento 0,350 kg/m2), sin incluir la preparación del soporte. Medida la superficie ejecutada.

| Código | Ud | Descripción | Rendimiento |
|---|---|---|---|
| PMBS_AGR26 | kg | MasterSeal M 251 + 2 % XILENO. Imprimación de poliuretano (material) | 0.400 |
| 50157651_MBS | kg | Revestimiento de poliuretano monocomponente, referencia MasterSeal M 251 de Master Builders Solutions. Transparente (material; 05/10/2021) | 0.800 |
| OGEN003 | h | Oficial 1ª (mano de obra) | 0.300 |
| OGEN006 | h | Peón especialista (mano de obra) | 0.300 |

## Recursos

**50157651_MBS** kg Revestimiento de poliuretano monocomponente, referencia MasterSeal M 251 de Master Builders Solutions. Transparente
MasterSeal M 251 se aplica en exteriores como revestimiento de impermeabilización expuesto a tránsito peatonal sobre diferentes tipos de soportes. Gracias a su capacidad de recubrimiento de fisuras es particularmente adecuado para su uso como sistema de recubrimiento de balcones. Estas son las propiedades del sellante MasterSeal M 251 Buena adherencia sobre soportes absorbentes y no absorbentes. Reacciona con la humedad ambiental hasta formar un film elástico. Fácil de aplicar. alifático (Resistente a los rayos UV). No amarillea Impermeable al agua, presenta excelente capacidad de permeabilidad al vapor de agua a la vez que forma barrera frente al anhídrido carbónico. Una vez endurecido, presenta buenas propiedades mecánicas. Es resistente al agua, al agua de mar y a aguas fecales así como a una gran variedad de ácidos diluidos, álcalis, aceites minerales, lubricantes y fuels.
