# Revestimiento de poliuretano monocomponente, referencia MasterSeal M 251 de Master Builders Solutions. Transparente

- Propiedad del archivo: CONSTRUNARIO
- Formato: FIEBDC-3/2012
- Programa: Construnario Versión 3.51
- Fecha de los precios: 05/10/2021
- Divisa: EUR

**50157651_MBS** kg Revestimiento de poliuretano monocomponente, referencia MasterSeal M 251 de Master Builders Solutions. Transparente
MasterSeal M 251 se aplica en exteriores como revestimiento de impermeabilización expuesto a tránsito peatonal sobre diferentes tipos de soportes. Gracias a su capacidad de recubrimiento de fisuras es particularmente adecuado para su uso como sistema de recubrimiento de balcones. Estas son las propiedades del sellante MasterSeal M 251 Buena adherencia sobre soportes absorbentes y no absorbentes. Reacciona con la humedad ambiental hasta formar un film elástico. Fácil de aplicar. alifático (Resistente a los rayos UV). No amarillea Impermeable al agua, presenta excelente capacidad de permeabilidad al vapor de agua a la vez que forma barrera frente al anhídrido carbónico. Una vez endurecido, presenta buenas propiedades mecánicas. Es resistente al agua, al agua de mar y a aguas fecales así como a una gran variedad de ácidos diluidos, álcalis, aceites minerales, lubricantes y fuels.
