# Imprimación monocomponente, referencia MasterSeal P 682 de Master Builders Solutions. Para membranas de poliuretano sobre soportes vitrificados

- Propiedad del archivo: CONSTRUNARIO
- Formato: FIEBDC-3/2012
- Programa: Construnario Versión 3.51
- Fecha de los precios: 05/10/2021
- Divisa: EUR

**50413785_MBS** kg Imprimación monocomponente, referencia MasterSeal P 682 de Master Builders Solutions. Para membranas de poliuretano sobre soportes vitrificados
MasterSeal P 682 es una Imprimación de silano monocomponente para soportes cerámicos vitrificados. Resistente a los rayos UV. Puede emplearse en los sistemas MasterSeal Balconi y MasterSeal Roof. Como imprimación sobre soportes no absorbentes de naturaleza cerámica o vidrio, para la posterior aplicación de membranas de impermeabilización con resinas de poliuretano. ¿Cuáles son las propiedades de MasterSeal P 682? Adecuado para revestimientos de impermeabilización transparentes. Excelente adhesión. Monocomponente. Presenta una baja viscosidad y reducido tiempo de repintado. Fácil aplicación. De acuerdo con la directiva EU 2004/42 el límite en COV’s permitido para productos de esta categoría IIA es de 600g/l y MasterSeal P 682 contiene <500 g/l.
