# MasterSeal Balcony 1336 - rev. imper. terraza hormigón: PU color

- Propiedad del archivo: CONSTRUNARIO
- Formato: FIEBDC-3/2012
- Programa: Construnario Versión 3.51
- Fecha de los precios: 01/10/2021
- Divisa: EUR
- Código: master-build (14/10/2021)

**UMBS_063** m2 MasterSeal Balcony 1336 - rev. imper. terraza hormigón: PU color
Suministro y puesta en obra de revestimiento impermeable de poliuretano coloreado SISTEMA MasterSeal Balcony 1336 de Master Builders Solutions o similar, sobre soporte de hormigón, consistente en una capa de imprimación de poliuretano con disolventes MasterSeal M 251 o similar (Rendimiento 0,4 kg/m2) (según EN 13813 SR-B1,5-AR1-IR4- Cfl-s1); capa base de poliuretano con bajo contenido en disolventes pigmentado MasterSeal M 251 o similar (Rendimiento 0,800 kg/m2) (según EN 13813 SR-B1,5-AR1-IR4- Cfl-s1); sellado de poliuretano con bajo contenido en disolventes color MasterSeal M 251 o similar (Rendimiento 0,450 kg/m2) (según EN 13813 SR-B1,5-AR1-IR4- Cfl-s1), sobre superficies de cerámica, no absorbentes, sin incluir la preparación del soporte. Medida la superficie ejecutada.

| Código | Ud | Descripción | Rendimiento |
|---|---|---|---|
| PMBS_AGR26 | kg | MasterSeal M 251 + 2 % XILENO. Imprimación de poliuretano (material) | 0.400 |
| PMBS_AGR27 | kg | MasterSeal M 251 capa base PU color - impermeabilización cubierta (material) | 0.800 |
| 50129031_MBS | kg | Revestimiento de poliuretano monocomponente, referencia MasterSeal M 251 de Master Builders Solutions. Gris guijarro (material; 05/10/2021) | 0.450 |
| OGEN003 | h | Oficial 1ª (mano de obra) | 0.300 |
| OGEN006 | h | Peón especialista (mano de obra) | 0.300 |

## Recursos

**PMBS_AGR27** kg MasterSeal M 251 capa base PU color - impermeabilización cubierta
Capa base de poliuretano MasterSeal M 251 de Master Builders Solutions, consistente en la mezcla del revestimiento MasterSeal M 251, con árido de cuarzo MasterTop F1 o similar, con una granulometría 0,1-0,3 mm, en una relación 1:0,5, sin incluir la aplicación.

**50129031_MBS** kg Revestimiento de poliuretano monocomponente, referencia MasterSeal M 251 de Master Builders Solutions. Gris guijarro
MasterSeal M 251 se aplica en exteriores como revestimiento de impermeabilización expuesto a tránsito peatonal sobre diferentes tipos de soportes. Gracias a su capacidad de recubrimiento de fisuras es particularmente adecuado para su uso como sistema de recubrimiento de balcones. Estas son las propiedades del sellante MasterSeal M 251 Buena adherencia sobre soportes absorbentes y no absorbentes. Reacciona con la humedad ambiental hasta formar un film elástico. Fácil de aplicar. alifático (Resistente a los rayos UV). No amarillea Impermeable al agua, presenta excelente capacidad de permeabilidad al vapor de agua a la vez que forma barrera frente al anhídrido carbónico. Una vez endurecido, presenta buenas propiedades mecánicas. Es resistente al agua, al agua de mar y a aguas fecales así como a una gran variedad de ácidos diluidos, álcalis, aceites minerales, lubricantes y fuels.
