# MasterSeal Balcony 1336 - rev. imper. terraza, cerram. vitrif.: PU transparente

- Propiedad del archivo: CONSTRUNARIO
- Formato: FIEBDC-3/2012
- Programa: Construnario Versión 3.51
- Fecha de los precios: 01/10/2021
- Divisa: EUR
- Código: master-build (14/10/2021)

**UMBS_064** m2 MasterSeal Balcony 1336 - rev. imper. terraza, cerram. vitrif.: PU transparente
Suministro y puesta en obra de revestimiento impermeable de poliuretano coloreado SISTEMA MasterSeal Balcony 1336 de Master Builders Solutions o similar, consistente en una capa de imprimación de silano con bajo contenido en disolventes MasterSeal P 682 sin pigmentar, o similar (Rendimiento 0,05 kg/m2) (Según 168201- EN 13813 SR-B1,5-AR1-IR4, comportamiento al fuego Efl); capa base y sellado de resina de poliuretano con bajo contenido en disolventes coloreada MasterSeal M 251 (según EN 13813 SR-B1,5-AR1-IR4- Cfl-s1) o similar (Rendimiento 0,800 kg/m2); sobre superficie vitrificada, sin incluir la preparación del soporte. Medida la superficie ejecutada.

| Código | Ud | Descripción | Rendimiento |
|---|---|---|---|
| 50413785_MBS | kg | Imprimación monocomponente, referencia MasterSeal P 682 de Master Builders Solutions. Para membranas de poliuretano sobre soportes vitrificados (material; 05/10/2021) | 0.050 |
| 50157651_MBS | kg | Revestimiento de poliuretano monocomponente, referencia MasterSeal M 251 de Master Builders Solutions. Transparente (material; 05/10/2021) | 0.800 |
| OGEN003 | h | Oficial 1ª (mano de obra) | 0.300 |
| OGEN006 | h | Peón especialista (mano de obra) | 0.300 |

## Recursos

**50413785_MBS** kg Imprimación monocomponente
MasterSeal P 682 es una Imprimación de silano monocomponente para soportes cerámicos vitrificados. Resistente a los rayos UV. Puede emplearse en los sistemas MasterSeal Balconi y MasterSeal Roof. Como imprimación sobre soportes no absorbentes de naturaleza cerámica o vidrio, para la posterior aplicación de membranas de impermeabilización con resinas de poliuretano. ¿Cuáles son las propiedades de MasterSeal P 682? Adecuado para revestimientos de impermeabilización transparentes. Excelente adhesión. Monocomponente. Presenta una baja viscosidad y reducido tiempo de repintado. Fácil aplicación. De acuerdo con la directiva EU 2004/42 el límite en COV’s permitido para productos de esta categoría IIA es de 600g/l y MasterSeal P 682 contiene <500 g/l.

**50157651_MBS** kg Revestimiento de poliuretano monocomponente, referencia MasterSeal M 251 de Master Builders Solutions. Transparente
MasterSeal M 251 se aplica en exteriores como revestimiento de impermeabilización expuesto a tránsito peatonal sobre diferentes tipos de soportes. Gracias a su capacidad de recubrimiento de fisuras es particularmente adecuado para su uso como sistema de recubrimiento de balcones. Estas son las propiedades del sellante MasterSeal M 251 Buena adherencia sobre soportes absorbentes y no absorbentes. Reacciona con la humedad ambiental hasta formar un film elástico. Fácil de aplicar. alifático (Resistente a los rayos UV). No amarillea Impermeable al agua, presenta excelente capacidad de permeabilidad al vapor de agua a la vez que forma barrera frente al anhídrido carbónico. Una vez endurecido, presenta buenas propiedades mecánicas. Es resistente al agua, al agua de mar y a aguas fecales así como a una gran variedad de ácidos diluidos, álcalis, aceites minerales, lubricantes y fuels.
