# Dehumidificación de muros de albañilería con mortero macroporoso MasterEmaco N 233 proyectado, e 2,5 + 1,5 cm

- Propiedad del archivo: CONSTRUNARIO
- Formato: FIEBDC-3/2012
- Programa: Construnario Versión 3.51
- Fecha de los precios: 01/10/2021
- Divisa: EUR
- Código: master-build (14/10/2021)

**UMBS_915** m2 Dehumidificación de muros de albañilería con mortero macroporoso MasterEmaco N 233 proyectado, e 2,5 + 1,5 cm
Mortero macroporoso MasterEmaco N 233 de Master Builders Solutions para la deshumificación de muros de albañilería tanto interiores como exteriores conforme la norma UNE EN 998/1. Para grado de humedad alto, doble capa de espesor 2,50 cm y 1,50 cm aplicado proyectado sobre puente de unión MasterEmaco N 233 de Master Builders Solutions consistencia líquida y base limpia de restos sueltos y sales superficiales. Medida la superficie ejecutada.

| Código | Ud | Descripción | Rendimiento |
|---|---|---|---|
| 50682254_MBS | kg | Mortero macroporoso, referencia MasterEmaco N 233 de Master Builders Solutions. Deshumificación de muros de albañilería (material; 06/10/2021) | 60.240 |
| OGEN003 | h | Oficial 1ª (mano de obra) | 0.500 |
| OGEN007 | h | Peón (mano de obra) | 0.400 |
| MGEN049 | h | Compresor estático eléctrico 2 m3/min (maquinaria) | 0.020 |

## Recursos

**50682254_MBS** kg Mortero macroporoso, referencia MasterEmaco N 233 de Master Builders Solutions. Deshumificación de muros de albañilería
MasterEmaco N 233 es un mortero de revoco macroporoso deshumidificante para saneamiento de muros afectados por humedad capilar y eflorescencias. Está formulado en base a cal hidráulica, cal hidratada, ligantes hidráulicos, áridos seleccionados, aligerantes inertes y aditivos específicos. MasterEmaco N 233 está diseñado como revoco de deshumificación tanto en interiores como en exteriores (fachadas, sótanos, locales, etc.) con el objetivo de: Dar al muro de albañilería un alto poder de transpirabilidad asegurando un intercambio higrométrico entre el interior y el exterior. Prevenir la aparición de eflorescencias, que, además de ser perjudiciales para la salud por la formación de hongos y moho, son antiestéticas. Proporcionar una hidrorrepelencia al agua procedente del exterior (lluvia, humedad, etc.). Como tratamiento preventivo de futuras humedades por ascensión capilar. Propiedades del mortero macroporoso MasterEmaco N 233 MasterEmaco N 233 cumple con los límites de aceptación indicados en la Normativa Europea UNE EN 998:1 (Morteros de Albañilería) y está certificado con el Marcado CE.
