# Dehumidificación de muros de albañilería con mortero macroporoso MasterEmaco N 233 llana, humedad media, ac. MasterEmaco N244 FC

- Propiedad del archivo: CONSTRUNARIO
- Formato: FIEBDC-3/2012
- Programa: Construnario Versión 3.51
- Fecha de los precios: 01/10/2021
- Divisa: EUR
- Código: master-build (14/10/2021)

**UMBS_916** m2 Dehumidificación de muros de albañilería con mortero macroporoso MasterEmaco N 233 llana, humedad media, ac. MasterEmaco N244 FC
Mortero macroporoso MasterEmaco N 233 de Master Builders Solutions o similar para la deshumificación de muros de albañilería tanto interiores como exteriores conforme la norma UNE EN 998/1. Para grado de humedad medio, espesor 2,0 cm (rdto. 30,12 kg/m2) aplicado con llana sobre puente de unión MasterEmaco N 233 de Master Builders Solutions o similar consistencia líquida y base limpia de restos sueltos y sales superficiales; con coeficiente de difusión de vapor, UNE EN 1015-19 de µ'=13; coeficiente conductividad térmica, EN 1745, lambda'=0.341 W/mK; reacción al fuego, EN 13501/1, Euroclase A1; y capa de acabado fino, mortero de enlucido, altamente transpirable e hidrorepelente, para interior o exterior, MasterEmaco N 244 FC de Master Builders Solutions o similar, conforme la norma UNE EN 998/1, espesor 6.5 mm (rdto. 9 kg/m2) aplicado con llana; con coeficiente de difusión de vapor, UNE EN 1015-19 de µ'=10; coeficiente conductividad térmica, EN 1745, lambda'=0.76 W/mK; reacción al fuego, EN 13501/1, Euroclase A1.

| Código | Ud | Descripción | Rendimiento |
|---|---|---|---|
| 50682254_MBS | kg | Mortero macroporoso, referencia MasterEmaco N 233 de Master Builders Solutions. Deshumificación de muros de albañilería (material; 06/10/2021) | 30.120 |
| 50682408_MBS | kg | Mortero en base cal, referenciaa MasterEmaco N 244 FC de Master Builders Solutions (material; 06/10/2021) | 9.000 |
| OGEN003 | h | Oficial 1ª (mano de obra) | 0.250 |
| OGEN007 | h | Peón (mano de obra) | 0.250 |

## Recursos

**50682254_MBS** kg Mortero macroporoso, referencia MasterEmaco N 233 de Master Builders Solutions. Deshumificación de muros de albañilería
MasterEmaco N 233 es un mortero de revoco macroporoso deshumidificante para saneamiento de muros afectados por humedad capilar y eflorescencias. Está formulado en base a cal hidráulica, cal hidratada, ligantes hidráulicos, áridos seleccionados, aligerantes inertes y aditivos específicos. MasterEmaco N 233 está diseñado como revoco de deshumificación tanto en interiores como en exteriores (fachadas, sótanos, locales, etc.) con el objetivo de: Dar al muro de albañilería un alto poder de transpirabilidad asegurando un intercambio higrométrico entre el interior y el exterior. Prevenir la aparición de eflorescencias, que, además de ser perjudiciales para la salud por la formación de hongos y moho, son antiestéticas. Proporcionar una hidrorrepelencia al agua procedente del exterior (lluvia, humedad, etc.). Como tratamiento preventivo de futuras humedades por ascensión capilar. Propiedades del mortero macroporoso MasterEmaco N 233 MasterEmaco N 233 cumple con los límites de aceptación indicados en la Normativa Europea UNE EN 998:1 (Morteros de Albañilería) y está certificado con el Marcado CE.

**50682408_MBS** kg Mortero en base cal, referenciaa MasterEmaco N 244 FC de Master Builders Solutions
MasterEmaco N 244 FC es un mortero color blanco crema de saneamiento de alta resistencia para revoco y/o enlucido, fabricado con cales 100 % naturales y totalmente exento de cementos, resinas y aditivos plastificantes. MasterEmaco N 244 FC está indicado para obras nuevas, rehabilitación, y restauraciones antiguas en las que se requiere un mortero con características similares al original. Posee cualidades que no pueden obtenerse naturalmente con cementos o con cales artificiales. Solo la cal natural pura permite una correcta permeabilidad entre el interior y el exterior de la vivienda. MasterEmaco N 244 FC puede aplicarse de forma manual o mecánica, incluso sobre tapiales. Puede terminarse con marmorinos, estucos de cal, pinturas a la cal y pinturas o revocos al silicato o siloxanos. Rehabilitación y restauración interior y exterior de edificios emblemáticos y antiguos, expuestos a ambientes húmedos. Acabado para edificios en obra nueva. Permite acabados extrafinos. Acabado de morteros macroporosos en sistemas de deshumidificación de muros.
