# Mortero en base cal, referenciaa MasterEmaco N 244 FC de Master Builders Solutions

- Propiedad del archivo: CONSTRUNARIO
- Formato: FIEBDC-3/2012
- Programa: Construnario Versión 3.51
- Fecha de los precios: 06/10/2021
- Divisa: EUR

**50682408_MBS** kg Mortero en base cal, referenciaa MasterEmaco N 244 FC de Master Builders Solutions
MasterEmaco N 244 FC es un mortero color blanco crema de saneamiento de alta resistencia para revoco y/o enlucido, fabricado con cales 100 % naturales y totalmente exento de cementos, resinas y aditivos plastificantes. MasterEmaco N 244 FC está indicado para obras nuevas, rehabilitación, y restauraciones antiguas en las que se requiere un mortero con características similares al original. Posee cualidades que no pueden obtenerse naturalmente con cementos o con cales artificiales. Solo la cal natural pura permite una correcta permeabilidad entre el interior y el exterior de la vivienda. MasterEmaco N 244 FC puede aplicarse de forma manual o mecánica, incluso sobre tapiales. Puede terminarse con marmorinos, estucos de cal, pinturas a la cal y pinturas o revocos al silicato o siloxanos. Rehabilitación y restauración interior y exterior de edificios emblemáticos y antiguos, expuestos a ambientes húmedos. Acabado para edificios en obra nueva. Permite acabados extrafinos. Acabado de morteros macroporosos en sistemas de deshumidificación de muros.
