# Bandas elásticas, referencias MasterSeal 930 de Master Builders Solutions, para juntas con movimiento. 150

- Propiedad del archivo: CONSTRUNARIO
- Formato: FIEBDC-3/2012
- Programa: Construnario Versión 3.51
- Fecha de los precios: 05/10/2021
- Divisa: EUR

**45035430_MBS** m Bandas elásticas, referencias MasterSeal 930 de Master Builders Solutions, para juntas con movimiento. 150
MasterSeal 930 es una banda de impermeabilización que se aplica sobre juntas o fisuras en estructuras de contención de agua, como depósitos y aljibes, donde se prevean elevados movimientos, en aplicaciones tanto verticales como horizontales. MasterSeal 930 es apto para utilizarse en diferentes soportes como hormigón, ladrillos, bloques y metales. Para la fijación del MasterSeal 930 sobre el soporte se utiliza el adhesivo MasterSeal 933 ¿Cuáles son las propiedades de MasterSeal 930? Elevada elasticidad incluso a bajas temperaturas. Resistente a las raíces. Resistente a un amplio rango de sustancias químicas. Apto para contacto con agua potable. De fácil aplicación. No precisa activación previa a la colocación. Elevada estanqueidad: Solapes termosoldados. Elevada estanqueidad: Adherencia completa longitudinalmente. Puede aplicarse tanto en vertical como en horizontal como en techos.
