# Adhesivo, referencia MasterSeal 933 de Master Builders Solutions. Para bandas de sellado de juntas

- Propiedad del archivo: CONSTRUNARIO
- Formato: FIEBDC-3/2012
- Programa: Construnario Versión 3.51
- Fecha de los precios: 05/10/2021
- Divisa: EUR

**25027270_MBS** kg Adhesivo, referencia MasterSeal 933 de Master Builders Solutions. Para bandas de sellado de juntas
MasterSeal 933 es un adhesivo especialmente diseñado para pegar las bandas MasterSeal 930 sobre las juntas o fisuras de estructuras de retención de agua, tales como depósitos y aljibes, donde se prevea un elevado movimiento, en aplicaciones tanto en horizontal como en vertical. MasterSeal 933 para el pegado de las bandas de MasterSeal 930 en diversos soportes como hormigón, ladrillo, bloque y metales. MasterSeal 930 se coloca completamente adherido sobre el soporte con la utilización del adhesivo especial MasterSeal 933 ¿Cuáles son las propiedades de MasterSeal 933? Excelente adherencia sin imprimación sobre hormigón, mortero, etc. Impermeable al agua y al vapor de agua. Endurecimiento sin fisuración ni retracción. Resistente a sales de deshielo y a ciclos hielo-deshielo. Elevada resistencia mecánica y química. Buena adherencia sobre soportes ligeramente húmedos. Apto para contacto con agua potable según RD 140/2003.
