# MasterSeal 930-933 - sellado con banda elástica 200 mm, e'=1 mm

- Propiedad del archivo: CONSTRUNARIO
- Formato: FIEBDC-3/2012
- Programa: Construnario Versión 3.51
- Fecha de los precios: 01/10/2021
- Divisa: EUR
- Código: master-build (14/10/2021)

**UMBS_044** m MasterSeal 930-933 - sellado con banda elástica 200 mm, e'=1 mm
Sellado de juntas con banda de elastómero termoplástico (TPE) de 1 mm de espesor y 20 cm de ancho, con un alargamiento a la rotura del 600% según DIN 53504 s2 y una dureza shore A de aprox. 80 según ISO 868, MasterSeal 930 200 de Master Builders Solutions o similar, con resina epoxi sin disolventes MasterSeal 933 de Master Builders Solutions o similar, al menos en 6 cm a cada lado de la junta. Se incluye la limpieza del soporte y la p.p. de solapes. Medida la longitud real ejecutada.

| Código | Ud | Descripción | Rendimiento |
|---|---|---|---|
| 25027270_MBS | kg | Adhesivo, referencia MasterSeal 933 de Master Builders Solutions. Para bandas de sellado de juntas (material; 05/10/2021) | 1.000 |
| 45035429_MBS | m | Bandas elásticas, referencia MasterSeal 930 de Master Builders Solutions, para juntas con movimiento. 200 (material; 05/10/2021) | 1.050 |
| OGEN006 | h | Peón especialista (mano de obra) | 0.700 |

## Recursos

**25027270_MBS** kg Adhesivo, referencia MasterSeal 933 de Master Builders Solutions. Para bandas de sellado de juntas
MasterSeal 933 es un adhesivo especialmente diseñado para pegar las bandas MasterSeal 930 sobre las juntas o fisuras de estructuras de retención de agua, tales como depósitos y aljibes, donde se prevea un elevado movimiento, en aplicaciones tanto en horizontal como en vertical. MasterSeal 933 para el pegado de las bandas de MasterSeal 930 en diversos soportes como hormigón, ladrillo, bloque y metales. MasterSeal 930 se coloca completamente adherido sobre el soporte con la utilización del adhesivo especial MasterSeal 933 ¿Cuáles son las propiedades de MasterSeal 933? Excelente adherencia sin imprimación sobre hormigón, mortero, etc. Impermeable al agua y al vapor de agua. Endurecimiento sin fisuración ni retracción. Resistente a sales de deshielo y a ciclos hielo-deshielo. Elevada resistencia mecánica y química. Buena adherencia sobre soportes ligeramente húmedos. Apto para contacto con agua potable según RD 140/2003.

**45035429_MBS** m Bandas elásticas, referencia MasterSeal 930 de Master Builders Solutions, para juntas con movimiento. 200
MasterSeal 930 es una banda de impermeabilización que se aplica sobre juntas o fisuras en estructuras de contención de agua, como depósitos y aljibes, donde se prevean elevados movimientos, en aplicaciones tanto verticales como horizontales. MasterSeal 930 es apto para utilizarse en diferentes soportes como hormigón, ladrillos, bloques y metales. Para la fijación del MasterSeal 930 sobre el soporte se utiliza el adhesivo MasterSeal 933 ¿Cuáles son las propiedades de MasterSeal 930? Elevada elasticidad incluso a bajas temperaturas. Resistente a las raíces. Resistente a un amplio rango de sustancias químicas. Apto para contacto con agua potable. De fácil aplicación. No precisa activación previa a la colocación. Elevada estanqueidad: Solapes termosoldados. Elevada estanqueidad: Adherencia completa longitudinalmente. Puede aplicarse tanto en vertical como en horizontal como en techos.
