# MasterFlow 910 - sistema de inyección de juntas mediante manguera

- Propiedad del archivo: CONSTRUNARIO
- Formato: FIEBDC-3/2012
- Programa: Construnario Versión 3.51
- Fecha de los precios: 01/10/2021
- Divisa: EUR
- Código: master-build (14/10/2021)

**UMBS_050** m MasterFlow 910 - sistema de inyección de juntas mediante manguera
Inyección de lechada hidráulica a base de cemento y aditivos especiales, de retracción compensada, no reinyectable, de consistencia fluida, sin segregación y de baja viscosidad, MasterFlow 910 (según UNE EN 1504 - 5:2004) de Master Builders Solutions o similar, fluidez en cono de Marshall de 110 a 170 segundos. Incluso preparado, mezclado, inyección y material para un muro tipo de 25 cm de espesor. Medida la longitud ejecutada de inyección.

| Código | Ud | Descripción | Rendimiento |
|---|---|---|---|
| 57204318_MBS | kg | Lechada, referencia MasterFlow 910 de Master Builders Solutions. Para inyecciones y rellenos (material; 04/10/2021) | 1.260 |
| OGEN011 | h | Oficial 1ª impermeabilizador (mano de obra) | 0.120 |
| OGEN006 | h | Peón especialista (mano de obra) | 0.120 |

## Recursos

**57204318_MBS** kg Lechada, referencia MasterFlow 910 de Master Builders Solutions. Para inyecciones y rellenos
MasterFlow 910 es un producto basado en la tecnología del cemento que permite la obtención de lechadas de alta fluidez, sin segregación y de retracción compensada. MasterFlow 910 está especialmente indicado en: Rellenos de cables de postensado. Anclajes de maquinaria. Inyección de fisuras MasterFlow 910, lechada para inyecciones y rellenos con retracción compensada. Retracción compensada. Con sistencia fluida sin segregación ni sangrado una vez amasado. Elevadas resistencias tanto iniciales como finales. Libre de cloruros y otras sustancias agresivas para el hormigón y para el acero. Muy buena capacidad de relleno. Protección de los elementos metálicos embebidos. Bombeable.
