# MasterSeal P 107 - imprimación soporte no absorbente

- Propiedad del archivo: CONSTRUNARIO
- Formato: FIEBDC-3/2012
- Programa: Construnario Versión 3.51
- Fecha de los precios: 01/10/2021
- Divisa: EUR
- Código: master-build (14/10/2021)

**UMBS_156** m MasterSeal P 107 - imprimación soporte no absorbente
Imprimación en soportes no absorbentes para el sellado de juntas con masilla de polisulfuro, MasterSeal P 107 de Master Builders Solutions o similar (Rendimiento 0,010 l/m), incluso limpieza. Medida la longitud ejecutada.

| Código | Ud | Descripción | Rendimiento |
|---|---|---|---|
| 50319521_MBS | l | Imprimación de soportes no absorbentes, referencia MasterSeal P 107 de Master Builders Solutions (material; 05/10/2021) | 0.010 |
| OGEN003 | h | Oficial 1ª (mano de obra) | 0.090 |
| OGEN006 | h | Peón especialista (mano de obra) | 0.090 |

## Recursos

**50319521_MBS** l Imprimación de soportes no absorbentes, referencia MasterSeal P 107 de Master Builders Solutions
MasterSeal P 107 es una imprimación monocomponente para soportes no absorbentes en sellado de juntas epoxi con masillas de polisulfuro. Aplicables en interiores y exteriores. Para juntas verticales y horizontales. Utilizar sobre soportes no absorbentes, tales como losetas cerámicas / gres, vidrio, metales no férreos, acero inoxidable, etc. Estas son las propiedades más destacables de la imprimación monocomponente MasterSeal P 107 Excelente adherencia. Monocomponente. Fácilmente aplicable.
