# Imprimación de soportes no absorbentes, referencia MasterSeal P 107 de Master Builders Solutions

- Propiedad del archivo: CONSTRUNARIO
- Formato: FIEBDC-3/2012
- Programa: Construnario Versión 3.51
- Fecha de los precios: 05/10/2021
- Divisa: EUR

**50319521_MBS** l Imprimación de soportes no absorbentes, referencia MasterSeal P 107 de Master Builders Solutions
MasterSeal P 107 es una imprimación monocomponente para soportes no absorbentes en sellado de juntas epoxi con masillas de polisulfuro. Aplicables en interiores y exteriores. Para juntas verticales y horizontales. Utilizar sobre soportes no absorbentes, tales como losetas cerámicas / gres, vidrio, metales no férreos, acero inoxidable, etc. Estas son las propiedades más destacables de la imprimación monocomponente MasterSeal P 107 Excelente adherencia. Monocomponente. Fácilmente aplicable.
