# MasterEmaco N 352 RS - sellado fisura y coloc. inyectores internos, resina aquareactiva

- Propiedad del archivo: CONSTRUNARIO
- Formato: FIEBDC-3/2012
- Programa: Construnario Versión 3.51
- Fecha de los precios: 01/10/2021
- Divisa: EUR
- Código: master-build (14/10/2021)

**UMBS_521** m MasterEmaco N 352 RS - sellado fisura y coloc. inyectores internos, resina aquareactiva
Sellado de fisuras con mortero de fraguado rápido (aprox. 5 min.) tixotrópico, de excelente adherencia sin puente de unión, buenas prestaciones mecánicas, MasterEmaco N 352 RS de Master Builders Solutions (Según UNE EN 1504 - 6) o similar y colocación de inyectores internos de polietileno de diámetro aproximado 10 mm, mediante perforaciones al tresbolillo secantes a la fisura cada 25 cm, incluso posterior retirada de inyectores y eliminación del material de sellado. Medida la longitud de junta a inyectar.

| Código | Ud | Descripción | Rendimiento |
|---|---|---|---|
| 57240570_MBS | kg | Mortero rápido y tixotrópico, referencia MasterEmaco N 352 RS de Master Builders Solutions. Reparación de elementos de hormigón (material; 04/10/2021) | 0.400 |
| PGEN096 | u | Inyector interno PE Ø10 mm (material) | 4.000 |
| MGEN039 | h | Taladro eléctrico (maquinaria) | 0.350 |
| OGEN006 | h | Peón especialista (mano de obra) | 0.500 |

## Recursos

**57240570_MBS** kg Mortero rápido y tixotrópico
Mortero rápido y tixotrópico, MasterEmaco N 352 RS de Master Builders Solutions, para la reparación de elementos de hormigón. MasterEmaco N 352 RS, mortero rápido y tixotrópico de rápido endurecimiento Listo para su empleo. Sólo precisa su amasado con agua. Tixotrópico. Rápido endurecimiento. Retracción compensada. Fácilmente aplicable. Excelente adherencia incluso sin puente de unión en soportes de hormigón o mortero. Moldeable. Pintable.
