# Masilla elástica bicomponente, referencia MasterSeal CR 460 de Master Builders Solutions. Gris

- Propiedad del archivo: CONSTRUNARIO
- Formato: FIEBDC-3/2012
- Programa: Construnario Versión 3.51
- Fecha de los precios: 06/10/2021
- Divisa: EUR

**25014105_MBS** kg Masilla elástica bicomponente, referencia MasterSeal CR 460 de Master Builders Solutions. Gris
Masilla elástica bicomponente autonivelante de sellado con altas resistencias químicas. MasterSeal CR 460 está especialmente diseñada para complementar el sistema UCRETE. MasterSeal CR 460 puede ser utilizada para sellar las juntas con movimiento de revestimientos sintéticos que requieran una combinación de resistencia química, térmica y condiciones de tráfico. Las aplicaciones típicas incluyen los pavimentos en industria agroalimentaria, industria química, industria farmacéutica, procesos de transformación del metal, etc. Consultar con el Servicio Técnico cualquier aplicación no prevista en esta relación.
