# Fondo de junta de polietileno de célula cerrada, referencia MasterSeal 920 6 de Master Builders Solutions. Diámetro: 15

- Propiedad del archivo: CONSTRUNARIO
- Formato: FIEBDC-3/2012
- Programa: Construnario Versión 3.51
- Fecha de los precios: 07/10/2021
- Divisa: EUR

**45012501_MBS** m Fondo de junta de polietileno de célula cerrada, referencia MasterSeal 920 6 de Master Builders Solutions. Diámetro: 15
Para uso como fondo de juntas en juntas de dilatación o con movimiento con objeto de: Control de profundidad de sellado de juntas con masilla. Formación de superficie cóncava por el reverso de la masilla. Asegurar la no adherencia por el reverso para permitir el movimiento elástico lateral de la masilla sin tensión en el fondo No puede emplease en depuradoras. No puede emplearse en contacto con agua potable. ¿Cuáles son las propiedades de MasterSeal 920? Permite una contracción de hasta el 50% de su sección. No presenta adherencia con ningún tipo de sellador. Fácil manejabilidad por su ligereza. Nula absorción de agua. Muy buena adaptabilidad. Cumple con las especificaciones técnicas de la norma DIN 18540. Libre de CFC’s. Buena resistencia química a ácidos diluidos, álcalis, disolventes, aceites y detergentes.
