# MasterSeal NP 472 - sellado juntas 10 mm en fachada, sobre soportes no absorbentes

- Propiedad del archivo: CONSTRUNARIO
- Formato: FIEBDC-3/2012
- Programa: Construnario Versión 3.51
- Fecha de los precios: 01/10/2021
- Divisa: EUR
- Código: master-build (14/10/2021)

**UMBS_571** m MasterSeal NP 472 - sellado juntas 10 mm en fachada, sobre soportes no absorbentes
Sellado de juntas en elementos de acero en fachada con masilla elástica de poliuretano MasterSeal NP 472 de Master Builders Solutions o similar (rendimiento 0,080 l/ml) (según EN 15651-1, reacción al fuego Clase E), que cumple con la ISO 11600 sobre características y especificaciones para productos de sellado en edificación, incluso limpieza, imprimación con MasterSeal P 147 de Master Builders Solutions o similar (rendimiento 0,01 l/ml) y cordón de polietileno MasterSeal 920 o similar de 15 mm de diámetro. Medida la longitud ejecutada.

| Código | Ud | Descripción | Rendimiento |
|---|---|---|---|
| 50480156_MBS | u | Masilla elástica monocomponente, referencia MasterSeal NP 472 de Master Builders Solutions. Cartucho 600 ml (material; 05/10/2021) | 0.250 |
| 57202251_MBS | l | Imprimación, referencia MasterSeal P 147 de Master Builders Solutions. Preparación del soporte en sellados de juntas (material; 05/10/2021) | 0.015 |
| 45012501_MBS | m | Fondo de junta de polietileno de célula cerrada, referencia MasterSeal 920 6 de Master Builders Solutions. Diámetro: 15 (material; 07/10/2021) | 1.010 |
| OGEN003 | h | Oficial 1ª (mano de obra) | 0.220 |
| OGEN006 | h | Peón especialista (mano de obra) | 0.220 |

## Recursos

**50480156_MBS** u Masilla elástica monocomponente, referencia MasterSeal NP 472 de Master Builders Solutions. Cartucho 600 ml
MasterSeal NP 472 es el sellado ideal para las juntas de construcción y dilatación tanto en edificación como en obra civil MasterSeal NP 472 se utiliza para sellar juntas de elementos prefabricados de hormigón o mortero. MasterSeal NP 472 es aplicado en paredes y techos y en superficies no expuestas a ataques mecánicos ni en inmersión permanente

**57202251_MBS** l Imprimación, referencia MasterSeal P 147 de Master Builders Solutions. Preparación del soporte en sellados de juntas
MasterSeal P 147 es una Imprimación previa a la aplicación de masillas para incrementar la adherencia y la cohesión del soporte. Gran poder de penetración. Excelente adherencia. Fácilmente aplicable. Transparente. Mejora la adherencia sobre soportes difíciles. Es monocomponente. ¿Cuáles son las propiedades de MasterSeal P 147? Gran poder de penetración. Excelente adherencia. Fácilmente aplicable.

**45012501_MBS** m Fondo de junta de polietileno de célula cerrada, referencia MasterSeal 920 6 de Master Builders Solutions. Diámetro: 15
Para uso como fondo de juntas en juntas de dilatación o con movimiento con objeto de: Control de profundidad de sellado de juntas con masilla. Formación de superficie cóncava por el reverso de la masilla. Asegurar la no adherencia por el reverso para permitir el movimiento elástico lateral de la masilla sin tensión en el fondo No puede emplease en depuradoras. No puede emplearse en contacto con agua potable. ¿Cuáles son las propiedades de MasterSeal 920? Permite una contracción de hasta el 50% de su sección. No presenta adherencia con ningún tipo de sellador. Fácil manejabilidad por su ligereza. Nula absorción de agua. Muy buena adaptabilidad. Cumple con las especificaciones técnicas de la norma DIN 18540. Libre de CFC’s. Buena resistencia química a ácidos diluidos, álcalis, disolventes, aceites y detergentes.
