# Masilla elástica monocomponente, referencia MasterSeal NP 472 de Master Builders Solutions. Cartucho 600 ml

- Propiedad del archivo: CONSTRUNARIO
- Formato: FIEBDC-3/2012
- Programa: Construnario Versión 3.51
- Fecha de los precios: 05/10/2021
- Divisa: EUR

**50480156_MBS** u Masilla elástica monocomponente, referencia MasterSeal NP 472 de Master Builders Solutions. Cartucho 600 ml
MasterSeal NP 472 es el sellado ideal para las juntas de construcción y dilatación tanto en edificación como en obra civil MasterSeal NP 472 se utiliza para sellar juntas de elementos prefabricados de hormigón o mortero. MasterSeal NP 472 es aplicado en paredes y techos y en superficies no expuestas a ataques mecánicos ni en inmersión permanente
