# MasterSeal CR 170 - Sellado juntas alta resist. química masilla e'=10mm, en soporte absorvente

- Propiedad del archivo: CONSTRUNARIO
- Formato: FIEBDC-3/2012
- Programa: Construnario Versión 3.51
- Fecha de los precios: 01/10/2021
- Divisa: EUR
- Código: master-build (14/10/2021)

**UMBS_942** m2 MasterSeal CR 170 - Sellado juntas alta resist. química masilla e'=10mm, en soporte absorvente
Sellado de juntas verticales, de pavimentos u otras áreas con pendientes > 2%, especialmente para juntas de muros expuestas a derrames de sustancias contaminantes del agua como hidrocarburos, ancho de junta de 10 a 40 mm (igual que en profundidad), con una dureza shore A aproximada de 25, una capacidad de dilatación permanente de 30% y una capacidad de recuperación aproximada del 80%, con masilla elástica bicomponente de polisulfuro de alta resistencia química y homologada para sellado de juntas en aeropuertos, gasolineras e instalaciones industriales MasterSeal CR 170 de Master Builders Solutions o similar, incluso limpieza, imprimación para soportes absorbentes como hormigón con MasterSeal P 117 de Master Builders Solutions o similar y cordón de fondo de junta MasterSeal 920 de Master Builders Solutions o similar de 10 mm de diámetro (según DIN 18540). Medida la longitud ejecutada.

| Código | Ud | Descripción | Rendimiento |
|---|---|---|---|
| 50338776_MBS | l | Masilla elástica bicomponente de polisulfuro de alta resistencia química, referencia MasterSeal CR 170 de Master Builders Solutions (material; 07/10/2021) | 0.100 |
| 45012500_MBS | m | Fondo de junta de polietileno de célula cerrada, referencia MasterSeal 920 6 de Master Builders Solutions. Diámetro: 10 (material; 07/10/2021) | 1.010 |
| 50327671_MBS | l | Imprimación epoxi de soportes cementosos, referencia MasterSeal P 117 de Master Builders Solutions (material; 05/10/2021) | 0.015 |
| OGEN006 | h | Peón especialista (mano de obra) | 0.300 |

## Recursos

**50338776_MBS** l Masilla elástica bicomponente de polisulfuro de alta resistencia química
MasterSeal CR 170 es una masilla elástica tixotrópica en dos componentes a base de polisulfuro con alta resistencia química aplicación con pistola. Homologada para sellar juntas en gasolineras, aeropuertos instalaciones químicas, etc... MasterSeal CR 170 está recomendado para el sellado de juntas verticales, juntas de pavimentos u otras áreas con pendientes superiores al 2%, especialmente para juntas de muros expuestas a derrames de sustancias contaminantes del agua. ¿Cuáles son las propiedades de MasterSeal CR 170? ¿Cuáles son las propiedades de MasterSeal CR 171? Gran elasticidad y capacidad de recuperación Buena resistencia a la intemperie, al envejecimiento y a los rayos UV Muy buenas resistencias mecánicas Dispone de certificados DITE (ETA 12/0485) para su uso en plantas de almacenamiento, manipulación y carga de sustancias contaminantes para el agua Excelente resistencia química frente a fuel - oil, biodiesel, aceites, lubricantes, combustibles (consultar Tabla de resistencias Químicas).

**45012500_MBS** m Fondo de junta de polietileno de célula cerrada, referencia MasterSeal 920 6 de Master Builders Solutions. Diámetro: 10
Para uso como fondo de juntas en juntas de dilatación o con movimiento con objeto de: Control de profundidad de sellado de juntas con masilla. Formación de superficie cóncava por el reverso de la masilla. Asegurar la no adherencia por el reverso para permitir el movimiento elástico lateral de la masilla sin tensión en el fondo No puede emplease en depuradoras. No puede emplearse en contacto con agua potable. ¿Cuáles son las propiedades de MasterSeal 920? Permite una contracción de hasta el 50% de su sección. No presenta adherencia con ningún tipo de sellador. Fácil manejabilidad por su ligereza. Nula absorción de agua. Muy buena adaptabilidad. Cumple con las especificaciones técnicas de la norma DIN 18540. Libre de CFC’s. Buena resistencia química a ácidos diluidos, álcalis, disolventes, aceites y detergentes.

**50327671_MBS** l Imprimación epoxi de soportes cementosos, referencia MasterSeal P 117 de Master Builders Solutions
MasterSeal P 117 es una Imprimación epoxy bicomponente para soportes cementosos en sellados de juntas con masillas de polisulfuro. Aplicables en interiores y exteriores. Para juntas verticales y horizontales. Utilizar sobre soportes de hormigón o mortero o de naturaleza porosa. Para soportes metálicos y/o no absorbentes utilizar MasterSeal P 107. ¿Cuáles son las propiedades de MasterSeal P 117? Gran poder de penetración. Excelente adherencia. Fácilmente aplicable.
