# Masilla elástica bicomponente de polisulfuro de alta resistencia química, referencia MasterSeal CR 170 de Master Builders Solutions

- Propiedad del archivo: CONSTRUNARIO
- Formato: FIEBDC-3/2012
- Programa: Construnario Versión 3.51
- Fecha de los precios: 07/10/2021
- Divisa: EUR

**50338776_MBS** l Masilla elástica bicomponente de polisulfuro de alta resistencia química, referencia MasterSeal CR 170 de Master Builders Solutions
MasterSeal CR 170 es una masilla elástica tixotrópica en dos componentes a base de polisulfuro con alta resistencia química aplicación con pistola. Homologada para sellar juntas en gasolineras, aeropuertos instalaciones químicas, etc... MasterSeal CR 170 está recomendado para el sellado de juntas verticales, juntas de pavimentos u otras áreas con pendientes superiores al 2%, especialmente para juntas de muros expuestas a derrames de sustancias contaminantes del agua. ¿Cuáles son las propiedades de MasterSeal CR 170? ¿Cuáles son las propiedades de MasterSeal CR 171? Gran elasticidad y capacidad de recuperación Buena resistencia a la intemperie, al envejecimiento y a los rayos UV Muy buenas resistencias mecánicas Dispone de certificados DITE (ETA 12/0485) para su uso en plantas de almacenamiento, manipulación y carga de sustancias contaminantes para el agua Excelente resistencia química frente a fuel - oil, biodiesel, aceites, lubricantes, combustibles (consultar Tabla de resistencias Químicas).
