# Imprimación epoxi de soportes cementosos, referencia MasterSeal P 117 de Master Builders Solutions

- Propiedad del archivo: CONSTRUNARIO
- Formato: FIEBDC-3/2012
- Programa: Construnario Versión 3.51
- Fecha de los precios: 05/10/2021
- Divisa: EUR

**50327671_MBS** l Imprimación epoxi de soportes cementosos, referencia MasterSeal P 117 de Master Builders Solutions
MasterSeal P 117 es una Imprimación epoxy bicomponente para soportes cementosos en sellados de juntas con masillas de polisulfuro. Aplicables en interiores y exteriores. Para juntas verticales y horizontales. Utilizar sobre soportes de hormigón o mortero o de naturaleza porosa. Para soportes metálicos y/o no absorbentes utilizar MasterSeal P 107. ¿Cuáles son las propiedades de MasterSeal P 117? Gran poder de penetración. Excelente adherencia. Fácilmente aplicable.
