# Revestimiento epoxi-poliamina, sin aminas aromáticas, referencia MasterSeal M 391 Blue de Master Builders Solutions. Azul

- Propiedad del archivo: CONSTRUNARIO
- Formato: FIEBDC-3/2012
- Programa: Construnario Versión 3.51
- Fecha de los precios: 05/10/2021
- Divisa: EUR

**25026512_MBS** kg Revestimiento epoxi-poliamina, sin aminas aromáticas, referencia MasterSeal M 391 Blue de Master Builders Solutions. Azul
MasterSeal M 391 es una membrana epoxi, sin disolventes y sin ftalatos, especialmente formulada para la impermeabilización y protección de tanques de vino, aceite y depósitos de cereales. MasterSeal M 391 también de utiliza para impermeabilización de depósitos de agua potable. MasterSeal M 391 azul y blanco está certificada para el contacto con agua potable, aceite, cereales, etc. MasterSeal M 391amarillo y rojo está certificado para el contacto con vino, cerveza, etc. ¿Cuáles son las propiedades de MasterSeal M 391? 100 % sólidos. Formulado de acuerdo con el límite y la restricción de la regulación CE n. 1895/2005 a cerca de NOGE y BADGE (Derivados epoxi). Certificado EN 1504-2 (protección del hormigón). Sin aminas aromáticas, ni ftalato de Butilo, ni alcohol benzílico. Todas sus materias primas están incluidas en la lista de sustancias positivas permitidas y previstas por la legislación Europea. Certificado según DM 6/4/2004 n.174 (Reglamento que concierne a los materiales y objetos que pueden ser utilizados en las estaciones de captación, tratamiento, suministro y distribución de agua destinada al consumo humano). Certificado según UE n.10/2011 (European Commision 14/1/2011) para el ensayo de migración con los siguientes simulantes.
