# MasterSeal M 391 Rojo - rev. epoxi-poliamina p/dep. acero c/cert. p/cont. c/alimentos: vino tinto y rosado, otros deriv. alcoh

- Propiedad del archivo: CONSTRUNARIO
- Formato: FIEBDC-3/2012
- Programa: Construnario Versión 3.51
- Fecha de los precios: 01/10/2021
- Divisa: EUR
- Código: master-build (14/10/2021)

**UMBS_990** m2 MasterSeal M 391 Rojo - rev. epoxi-poliamina p/dep. acero c/cert. p/cont. c/alimentos: vino tinto y rosado, otros deriv. alcoh.
Impermeabilización de paramentos de acero con revestimiento epoxi-poliamina, MasterSeal M 391 Red de Master Builders Solutions o similar (según UNE EN 1504-2), en dotación de 0,6 kg/m2, certificado para contacto con productos alimentarios según Reglamento UE 10/2011, con adherencia a soporte >3 MPa (según EN 1542), resistencia a la abrasión <100 mg (según EN ISO 5470-1), resistencia al impacto clase II (según UNE EN ISO 6272), no permeable al vapor de agua clase III (según EN ISO 7783-1), resistente a UV y a presión positiva de 5 bar (según EN 12390-8), con T de servicio entre -20 y 80ºC; previa preparación con mediante chorreo del acero hasta grado SA2 1/2. Sin incluir preparación del soporte. Medida la superficie ejecutada.

| Código | Ud | Descripción | Rendimiento |
|---|---|---|---|
| 25027268_MBS | kg | Revestimiento epoxi-poliamina, sin aminas aromáticas, referencia MasterSeal M 391 Red de Master Builders Solutions. Rojo (material; 05/10/2021) | 0.600 |
| OGEN003 | h | Oficial 1ª (mano de obra) | 0.250 |
| OGEN006 | h | Peón especialista (mano de obra) | 0.250 |

## Recursos

**25027268_MBS** kg Revestimiento epoxi-poliamina, sin aminas aromáticas, referencia MasterSeal M 391 Red de Master Builders Solutions. Rojo
MasterSeal M 391 es una membrana epoxi, sin disolventes y sin ftalatos, especialmente formulada para la impermeabilización y protección de tanques de vino, aceite y depósitos de cereales. MasterSeal M 391 también de utiliza para impermeabilización de depósitos de agua potable. MasterSeal M 391 azul y blanco está certificada para el contacto con agua potable, aceite, cereales, etc. MasterSeal M 391amarillo y rojo está certificado para el contacto con vino, cerveza, etc. ¿Cuáles son las propiedades de MasterSeal M 391? 100 % sólidos. Formulado de acuerdo con el límite y la restricción de la regulación CE n. 1895/2005 a cerca de NOGE y BADGE (Derivados epoxi). Certificado EN 1504-2 (protección del hormigón). Sin aminas aromáticas, ni ftalato de Butilo, ni alcohol benzílico. Todas sus materias primas están incluidas en la lista de sustancias positivas permitidas y previstas por la legislación Europea. Certificado según DM 6/4/2004 n.174 (Reglamento que concierne a los materiales y objetos que pueden ser utilizados en las estaciones de captación, tratamiento, suministro y distribución de agua destinada al consumo humano). Certificado según UE n.10/2011 (European Commision 14/1/2011) para el ensayo de migración con los siguientes simulantes.
