# Sistema MasterSeal 7000 CR - Impermeabilización y protección del hormigón con membrana de tecnología Xolutec

- Propiedad del archivo: CONSTRUNARIO
- Formato: FIEBDC-3/2012
- Programa: Construnario Versión 3.51
- Fecha de los precios: 01/10/2021
- Divisa: EUR
- Código: master-build (14/10/2021)

**UMBS_938** m2 Sistema MasterSeal 7000 CR - Impermeabilización y protección del hormigón con membrana de tecnología Xolutec
Impermeabilización de paramentos de hormigón con revestimiento impermeable elástico de tecnología Xolutec, dentro del Sistema MasterSeal 7000 CR de Master Builders Solutions o similar; consistente en aplicación de imprimación MasterSeal P 770 de Master Builders Solutions o similar, con una dotación de 0,30 kg/m2 (Según EN 1504-2), apta incluso si se realiza una limpieza previa del paramento con hidrolimpieza; posterior aplicación de la membrana MasterSeal M 790 de Master Builders Solutions o similar, clasificada según UNE EN 1504-2, y se aplica en dotación de 1,0 kg/m2. Cumple UNE - EN 1062-7, con puenteo de fisuras estáticas A3, >0,5mm (+23ºC) y dinámicas B3.1 (+23ºC). Alta resistencia química y mecánica. Resistencia a tracción > 20MPa según EN ISO 527/1-2. Resistencia al impacto Clase III según EN ISO 6272/2. Alta tolerancia con la humedad del soporte (no con subpresiones de agua), adherencia al hormigón húmedo (EN 13578) > 2,2 MPa. Resistencia a presión negativa de 2,5 bar, a presión positiva de 5 bar. Con resistencia media a la abrasión (TABER) de 194 mg, según UNE-EN ISO 5470-1. Certificado de resistencia a la corrosión por ácido sulfúrico biogénico simulando condiciones reales durante 5 años (Fraunhofer Institut). Cargable con presión de agua a 24 horas. Colores gris y rojo. Aromático. Alta adherencia al acero sin imprimación. Temperatura de servicio de hasta +60ºC. Medida la superficie ejecutada.

| Código | Ud | Descripción | Rendimiento |
|---|---|---|---|
| 25028091_MBS | kg | Imprimación de 2 componentes basada en tecnología XolutecTM, referencia MasterSeal P 770 de Master Builders Solutions (material; 05/10/2021) | 0.300 |
| 25028069_MBS | kg | Membrana bicomponente de alta resistencia química, referencia MasterSeal M 790 de Master Builders Solutions (material; 05/10/2021) | 1.000 |
| OGEN003 | h | Oficial 1ª (mano de obra) | 0.200 |
| OGEN006 | h | Peón especialista (mano de obra) | 0.200 |

## Recursos

**25028091_MBS** kg Imprimación de 2 componentes basada en tecnología XolutecTM, referencia MasterSeal P 770 de Master Builders Solutions
MasterSeal P 770 es una imprimación de 2 componentes basada en tecnología Xolutec, que permite una alta penetración en el soporte, y actúa como promotor de adherencia para todos los sistemas MasterSeal. MasterSeal P 770 se usa como imprimación de los sistemas MasterSeal sobre soportes minerales absorbentes. Esta imprimación sella el soporte y reduce el riesgo de aparición de poros y burbujas en las sucesivas capas de membrana a aplicar. ¿Cuáles son las propiedades de MasterSeal P 770? Baja viscosidad. Aplicación sencilla. Excelente penetración. Sellado de la porosidad y capilaridad del soporte. Compatible con la humedad: puede aplicarse sobre. Soportes con humedad residual alta. Excelente adherencia con el soporte. No contiene solventes.

**25028069_MBS** kg Membrana bicomponente de alta resistencia química, referencia MasterSeal M 790 de Master Builders Solutions
MasterSeal M 790 es una membrana de dos componentes basada en tecnología Xolutec, que permite elevadas resistencias químicas y mecánicas, además de la capacidad de puentear fisuras. Aplicado sobre el hormigón armado, MasterSeal M 790 protege a las armaduras frente a la corrosión por carbonatación o por cloruros, además de proteger frente al ataque de agentes químicos agresivos en contenedores secundarios, industria química, petroquímicas, EDARs, etc. MasterSeal M 790 se usa para la protección e impermeabilización del hormigón en aquellas zonas donde se requiera una elevada resistencia química como, por ejemplo: Estaciones depuradoras de agua potable. Contención secundaria en plantas industriales. Cubetos en industria minera. Plantas de biogás. Tuberías de canalización de aguas fecales. MasterSeal M 790 puede aplicarse en: Suelos, paredes y techos. Zonas interiores y exteriores (en exteriores puede tender a amarillear, sin que esto afecte a sus propiedades mecánicas ni químicas). Soportes de hormigón, mortero, o acero.
