# Membrana bicomponente de alta resistencia química, referencia MasterSeal M 790 de Master Builders Solutions

- Propiedad del archivo: CONSTRUNARIO
- Formato: FIEBDC-3/2012
- Programa: Construnario Versión 3.51
- Fecha de los precios: 05/10/2021
- Divisa: EUR

**25028069_MBS** kg Membrana bicomponente de alta resistencia química, referencia MasterSeal M 790 de Master Builders Solutions
MasterSeal M 790 es una membrana de dos componentes basada en tecnología Xolutec, que permite elevadas resistencias químicas y mecánicas, además de la capacidad de puentear fisuras. Aplicado sobre el hormigón armado, MasterSeal M 790 protege a las armaduras frente a la corrosión por carbonatación o por cloruros, además de proteger frente al ataque de agentes químicos agresivos en contenedores secundarios, industria química, petroquímicas, EDARs, etc. MasterSeal M 790 se usa para la protección e impermeabilización del hormigón en aquellas zonas donde se requiera una elevada resistencia química como, por ejemplo: Estaciones depuradoras de agua potable. Contención secundaria en plantas industriales. Cubetos en industria minera. Plantas de biogás. Tuberías de canalización de aguas fecales. MasterSeal M 790 puede aplicarse en: Suelos, paredes y techos. Zonas interiores y exteriores (en exteriores puede tender a amarillear, sin que esto afecte a sus propiedades mecánicas ni químicas). Soportes de hormigón, mortero, o acero.
