# MasterSeal 345 - impermeab. polimérica elástica para túneles y estructuras tipo sándwich

- Propiedad del archivo: CONSTRUNARIO
- Formato: FIEBDC-3/2012
- Programa: Construnario Versión 3.51
- Fecha de los precios: 01/10/2021
- Divisa: EUR
- Código: master-build (14/10/2021)

**UMBS_517** m2 MasterSeal 345 - impermeab. polimérica elástica para túneles y estructuras tipo sándwich
Suministro y colocación de impermeabilizante mediante proyectado por vía húmeda de MasterSeal 345 de Master Builders Solutions o similar (rendimiento 5 kg/m2). Colocación en sistema confinado tipo sándwich (terreno-gunita, terreno-hormigón, gunita-gunita, gunita-hormigón). Resistencia a presiones de 15 bar, con resistencia al fuego B2 (según DIN 4102) y secado completo y máximas prestaciones (dureza Shore A 80) a los 7 días.

| Código | Ud | Descripción | Rendimiento |
|---|---|---|---|
| 50518627_MBS | kg | Membrana impermeable, referencia MasterSeal 345 de Master Builders Solutions. Para aplicación en estructuras tipo bocadillo (material; 04/10/2021) | 4.800 |
| MGEN029 | h | Robot gunitador (maquinaria) | 0.020 |
| OGEN005 | h | Ayudante (mano de obra) | 0.020 |
| OGEN006 | h | Peón especialista (mano de obra) | 0.020 |
| OGEN003 | h | Oficial 1ª (mano de obra) | 0.020 |

## Recursos

**50518627_MBS** kg Membrana impermeable
MasterSeal 345 es una membrana proyectable para la impermeabilización de estructuras de hormigón y gestión de agua. La membrana MasterSeal 345 se proyecta entre capas de hormigón proyectado o mezclado in situ, o bien como membrana independiente. La membrana MasterSeal 345 presenta una gran capacidad de adherencia a los sustratos por ambos lados, así como una notable elasticidad. La membrana MasterSeal 345 puede aplicarse directamente en zonas húmedas del sustrato. Uso recomendado: Mezcla in situ o premezcla Estructuras de diseño compuesto en sándwich (hormigón/membrana/hormigón) Estructuras subterráneas con perfiles y geometría complejos Se adhiere al acero y a la mayoría de las membranas laminares y permite soluciones de interfaz con otros métodos de impermeabilización
