# Membrana impermeable, referencia MasterSeal 345 de Master Builders Solutions. Para aplicación en estructuras tipo bocadillo

- Propiedad del archivo: CONSTRUNARIO
- Formato: FIEBDC-3/2012
- Programa: Construnario Versión 3.51
- Fecha de los precios: 04/10/2021
- Divisa: EUR

**50518627_MBS** kg Membrana impermeable, referencia MasterSeal 345 de Master Builders Solutions. Para aplicación en estructuras tipo bocadillo
MasterSeal 345 es una membrana proyectable para la impermeabilización de estructuras de hormigón y gestión de agua. La membrana MasterSeal 345 se proyecta entre capas de hormigón proyectado o mezclado in situ, o bien como membrana independiente. La membrana MasterSeal 345 presenta una gran capacidad de adherencia a los sustratos por ambos lados, así como una notable elasticidad. La membrana MasterSeal 345 puede aplicarse directamente en zonas húmedas del sustrato. Uso recomendado: Mezcla in situ o premezcla Estructuras de diseño compuesto en sándwich (hormigón/membrana/hormigón) Estructuras subterráneas con perfiles y geometría complejos Se adhiere al acero y a la mayoría de las membranas laminares y permite soluciones de interfaz con otros métodos de impermeabilización
