# MasterSeal M 452 - impermeab. tablero puente ferroviario betún epoxi

- Propiedad del archivo: CONSTRUNARIO
- Formato: FIEBDC-3/2012
- Programa: Construnario Versión 3.51
- Fecha de los precios: 01/10/2021
- Divisa: EUR
- Código: master-build (14/10/2021)

**UMBS_550** m2 MasterSeal M 452 - impermeab. tablero puente ferroviario betún epoxi
Impermeabilización de tablero de puente con lámina liquida de betún epoxi MasterSeal M 452 (según UNE EN 1504 - 2) de Master Builders Solutions o similar, mediante proyectado de arena sobre el soporte de hormigón, barrido de la superficie, aplicación de una capa diluida al 25% de agua de MasterSeal M 452 a modo de imprimación, y aplicación de dos capas en estado puro y con una dotación total de 1,0 kg/m2. Incluso espolvoreo con árido de sílice. Protegido con geotextil. Medida la superficie ejecutada.

| Código | Ud | Descripción | Rendimiento |
|---|---|---|---|
| 25027187_MBS | kg | Pintura bicomponente e impermeable a base de epoxi - bitumen, referencia MasterSeal M 452 de Master Builders Solutions (material; 05/10/2021) | 1.000 |
| 25027239_MBS | kg | Puente de unión epoxi e imprimación de barrera, referencia MasterEmaco P 2000 BP de Master Builders Solutions. Para protección de armaduras (material; 04/10/2021) | 0.500 |
| PGEN014 | kg | Arena de cuarzo (material) | 3.500 |
| PGEN125 | m2 | Geotextil PP 200 g/m2 (material) | 1.100 |
| OGEN011 | h | Oficial 1ª impermeabilizador (mano de obra) | 0.200 |
| OGEN006 | h | Peón especialista (mano de obra) | 0.200 |

## Recursos

**25027187_MBS** kg Pintura bicomponente e impermeable a base de epoxi - bitumen, referencia MasterSeal M 452 de Master Builders Solutions
MasterSeal M 452 es un revestimiento impermeable elástico de betum epoxy en base agua para la proteción de depuradoras, puentes, niveles freáticos, etc. Aplicable en interiores y exteriores. Aplicable sobre hormigón, mortero de cemento. Protección de estructuras de hormigón frente al agua y sales de deshielo. Impermeabilización de tuberías de hormigón. Impermeabilización de tanques de decantación y aireación en instalaciones depuradoras de aguas residuales. Impermeabilización colectores. ¿Cuáles son las propiedades de MasterSeal M 452? Excelente adherencia. Una vez endurecido es impermeable al agua y al anhídrido carbónico. Muy fácil de aplicar gracias a su consistencia. No apto para piscinas ni depósitos de agua potable. Permite ser recubierto con asfalto.

**25027239_MBS** kg Puente de unión epoxi e imprimación de barrera
MasterEmaco P 2000/2100 BP es un puente de unión epoxy bicomponente, sin disolventes, para la protección por barrera del acero de refuerzo. Se emplea como puente de unión previo a la aplicación de morteros de reparación. Una vez mezclados los 2 componentes, puede aplicarse con una brocha sobre el armado limpio o bien directamente sobre el hormigón en caso de uso como puente de unión. MasterEmaco P 2000/2100 BP, puente de unión impermeable al agua Excelente adherencia. Impermeable al agua, aceites, y otros agentes químicos. Impermeable al oxígeno y a los cloruros. Protege las armaduras frente a la corrosión. Compatible con la humedad del mortero fresco. Compatible con morteros hidráulicos y sintéticos. No afecta al anclaje del acero revestido. Perfecta compatibilidad con el acero del armado y los morteros de reparación. Multi-uso: puede emplearse como puente de unión para incrementar la adherencia y las propiedades de aplicación de los morteros. Color rojo para fácil control de la aplicación en obra.
